# Vivantes_Haus Britz_Forum für Senioren-Fenstertausch
Angebotsaufforderung (GAEB DA XML 3.2, DA83)
Projekt: 295-25RV
Währung: EUR
Erstellt mit: BUILDUP, BUILDUP v30.0.0.0, 23.09.2026

## ZUSÄTZLICHE TECHNISCHE VERTRAGSBEDINGUNGEN
Baumaßnahme:  Vivantes, Haus Britz - Forum für Senioren,
  Buschkrugallee 139  in 12359  Berlin

  Erneuerung der Fenster  im UG, EG, 1. - 3.OG

  Erweiterter Trockenbau

1.1 Allgemeine Hinweise zur Leistungsbeschreibung:

Das  Seniorenwohnheim "Haus Britz" befindet sich in Buschkrugallee 139 in 12359 Berlin.

Im "Haus Britz" ist das Projekt Erneuerung der Fenster und Türen im UG, EG, 1. - 3.OG
mit den erforderlichen baulichen baubegleitenden Maßnahmen im laufenden Seniorenheimbetrieb im Bestand umzusetzen.
Das fünfgeschossige Gebäude ist in den vier überirdischen Etagen zum Großteil mit Holzfenstern und -türen ausgestattet, welche sich in einem maroden Zustand befinden und im Zuge der hier beschriebenen Baumaßnahme zu ersetzen sind.
Die Etagen sind mittels zweier innenliegender Treppenhäuser erschlossen. Darüber hinaus befindet sich an der Südfassade eine außenliegende Fluchttreppe.

Die Baumaßnahmen sind so zu planen und auszuführen, dass der laufende Betrieb des Seniorenheimbetrieb möglichst wenig beeinträchtigt wird

Die Ausführung erfolgt in enger Abstimmung mit dem Bauherrn und den Nutzern
also nicht zeitgleich, sondern aufgeteilt  in
neunzehn  Bauabschnitte:

1.  Bauabschnitt  Ebene 3. OG
  Achsen D  / 2 - 9  Bauzeit  4 Wochen
OG3/1 + OG3/2  2 Wochen
  3 Personen müssen umgesetzt werden
OG3/3+ OG3/4  2 Wochen
  4 Personen müssen umgesetzt werden

2.  Bauabschnitt  Ebene 2. OG
  Achsen D  / 2 - 9  Bauzeit  4 Wochen
OG2/1 + OG2/2  2 Wochen
  3 Personen müssen umgesetzt werden
OG2/3+ OG2/4  2 Wochen
  4 Personen müssen umgesetzt werden

3.  Bauabschnitt  Ebene 1. OG
  Achsen D  / 2 - 9  Bauzeit  4 Wochen
OG1/1 + OG1/2  2 Wochen
  3 Personen müssen umgesetzt werden
OG1/3 + OG1/4  2 Wochen
  4 Personen müssen umgesetzt werden

4.  Bauabschnitt  Ebene EG
  Achsen D / 2 - 9  Bauzeit  4 Wochen
EG/1  2 Wochen
  3 Personen müssen umgesetzt werden
EG/2  2 Wochen
  4 Personen müssen umgesetzt werden
5.  Bauabschnitt  Ebene 3. OGBauzeit  4 Wochen
  Achsen A  / 2 - 9
OG3/5 + OG3/6  2 Wochen
  4 Personen müssen umgesetzt werden
  OG3/7  1 Woche
  2 Personen müssen umgesetzt werden
OG3/8  1 Woche
  Tagesraum, Pflegebad und Dienstraum müssen umgesetzt werden

6.  Bauabschnitt  Ebene 2. OGBauzeit  4 Wochen
  Achsen A  / 2 - 9
OG2/5 + OG2/6  2 Wochen
  4 Personen müssen umgesetzt werden
  OG2/7  1 Woche
  2 Personen müssen umgesetzt werden
OG2/8  1 Woche
  Tagesraum, Pflegebad und Dienstraum müssen umgesetzt werden

7.  Bauabschnitt  Ebene 1. OG
  Achsen A / 2 - 9  Bauzeit  4 Wochen
OG1/5 + OG1/6  2 Wochen
  4 Personen müssen umgesetzt werden
OG1/7  1 Woche
  2 Personen müssen umgesetzt werden
OG1/8  1 Woche
  Tagesraum, Pflegebad und Dienstraum müssen umgesetzt werden

8.  Bauabschnitt  Ebene EG
  Achsen A  / 2 - 9  Bauzeit  4 Wochen
EG/3  2 Wochen
  3 Personen müssen umgesetzt werden
EG/4  1 Woche
  2 Personen müssen umgesetzt werden
EG/5  1 Woche
  2 Personen, Tagesraum, Pflegebad und Dienstraum müssen umgesetzt werden

9.  Bauabschnitt  Ebene 3. OG
  Achsen D / 11 - 15  Bauzeit  4 Wochen
OG3/9  2 Wochen
  3 Personen  müssen umgesetzt werden
OG3/10  2 Wochen
  3 Personen müssen umgesetzt werden

10.  Bauabschnitt  Ebene 2. OG
  Achsen D / 11 - 15  Bauzeit  4 Wochen
OG2/9  2 Wochen
  3 Personen  müssen umgesetzt werden
OG2/10  2 Wochen
  3 Personen müssen umgesetzt werden

11.  Bauabschnitt  Ebene 1. OG
  Achsen D / 11 - 15  Bauzeit  4 Wochen
OG1/9  2 Wochen
  3 Personen  müssen umgesetzt werden
OG1/10  2 Wochen
  3 Personen müssen umgesetzt werden

12.  Bauabschnitt  Ebene EG
  Achsen D / 11 - 15  Bauzeit  4 Wochen
EG/6  2 Wochen
  3 Personen müssen umgesetzt werden
EG/7  2 Wochen
  3 Personen müssen umgesetzt werden
13.  Bauabschnitt  Ebene 3. OG
  Achsen A / 11 - 15  Bauzeit  4 Wochen
OG3/11  2 Wochen
  1 Person +  der Dienstraum müssen umgesetzt werden
OG3/12  2 Wochen
  4 Personen müssen umgesetzt werden

14.  Bauabschnitt  Ebene 2. OG
  Achsen A / 11 - 15  Bauzeit  4 Wochen
OG2/11  2 Wochen
  1 Person +  der Dienstraum müssen umgesetzt werden
OG2/12  2 Wochen
  4 Personen müssen umgesetzt werden

15.  Bauabschnitt  Ebene 1. OG
  Achsen A  / 11 - 15  Bauzeit  4 Wochen
OG1/11  2 Wochen
  1 Person +  der Dienstraum müssen umgesetzt werden
OG1/12  2 Wochen
  4 Personen müssen umgesetzt werden

16.  Bauabschnitt  Ebene EG
  Achsen A / 11 - 15  Bauzeit  4 Wochen
EG/8  2 Wochen
  Diensträume müssen umgesetzt werden
EG/9  2 Wochen
  3 Personen müssen umgesetzt werden

17.  Bauabschnitt  Ebene EG
  Achsen D / 9 - 10  Bauzeit  4 Wochen
  EG/13  4 Wochen /
  Speisesaal und Aufenthalsbereich müssen umgesetzt werden

18.  Bauabschnitt  Ebene UG
  Achsen A + D / 2 - 9  Bauzeit  3 Wochen
UG/1  1 Woche
  Lager und Konferenzraum müssen umgesetzt werden
UG/2  1 Woche
  Diensträume, Aufenthaltsraum und Gerätetherapie müssen umgesetzt  werden
UG/3  1 Woche
  Archiv, Umkleide, Waschraum und Elektrischer Betriebsraum müssen umgesetzt werden

19.  Bauabschnitt  Ebene UG
  Achsen A + D / 11 - 15  Bauzeit  2 Wochen
UG/4  1 Woche
  Heiztechnikraum und Lager müssen umgesetzt werden
UG/5  1 Woche
  Frisör, Abstellraum, Spülküche, Verteilerküche und Lager müssen umgesetzt werden

Das  Gebäude ist bezogen und wird in den fünf  Geschossen vom Seniorenheim  vollgenutzt.
Betriebsunterbrechungen  sind so kurz wie möglich zu halten, die genaue Terminabstimmung erfolgt in Koordination mit dem Bauherrn und den Nutzern.

1.2  Art und Umfang der Leistungen/Gegenstand dieser Ausschreibung

Die Leistung umfasst im stattfindenden Sanierungsbereich der Erneurung der Fenster- und Türanlagen
die Ausführung von Trockenbau- und Tischlerarbeiten sowie von diverse baubegleitenden Maßnahmen.
Die Erneuerung der Fensteranlagen an der östlichen und der westlichen Fassade im UG,  EG, 1. , 2. und 3. OG, sowie bereichsweise im EG auf der  Nord- und Südseite erfordert .
die Ausführung folgenden Gewerkes: .

TROCKENBAUARBEITEN  (KG 38039)
TISCHLERARBEITEN  (KG 38027)
PUTZARBEITEN  (KG 38023)
MALERARBEITEN  (KG 38034)
BODENBELAGSARBEITEN  (KG 38036)
ABBRUCHARBEITEN  (KG 394)
Sämtlich durchzuführende Arbeiten der Sanierung  werden in einem bestehenden und voll im Betrieb befindlichen Krankenhaus durchgeführt.
Sämtlich durchzuführende Arbeiten der Sanierung  werden in einem bestehenden und voll im Betrieb befindlichen Krankenhaus durchgeführt.

2.1  Angaben zur Baustelle und zur Baustelleneinrichtung

Bei der Kalkulation der Baustelleneinrichtung ist zu berücksichtigen, dass sämtliche  Arbeiten  - nach vorheriger Abstimmung mit der Bauleitung - in und an einem voll genutzten und in Betrieb befindlichen Seniorenheimes durchgeführt werden! Der Heimbetrieb darf nicht beeinträchtigt werden,

Platz für die Baustelleneinrichtung wie Lager- und Entsorgungscontainer sowie Lagerplätze für Baumaterial werden auf den Hofflächen nur bedingt zur Verfügung gestellt.

Das für die Montage notwendige Material und Geräte sind unter Umständen täglich anzufahren. Ggf. können Baumaterialien für den Tagesbedarf von 1 - 3 Tagen max. auf einer noch abzustimmenden begrenzten Fläche zwischengelagert werden.
Eine Haftung für die Zwischenlagerung wird vom Auftraggeber nicht übernommen.
 .

2.2  Baustellenzufahrt / Parkmöglichkeiten / Materiallieferungen

Der Zugang zum Gebäude erfolgt ausschließlich über die südwesstliche  Hofzufahrt von der Buschkrugallee aus.
Lieferfahrzeuge haben hier nach dem Be- bzw. Entladen das Gelände unverzüglich zu verlassen.
Die Koordination der Material- und Werkzeuglieferungen obliegt ausschließlich dem Auftragnehmer (AN).
Materiallieferungen sind stets an die eigene Adresse zu richten und sind direkt vom AN entgegenzunehmen. Anlieferungen an die Adresse des Auftraggebers oder die Bauleitung werden zurückgewiesen. Eine Haftung für angelieferte Materialien wird weder vom Bauherrn noch von der Bauleitung übernommen. Die Zufahrt mit Privat-Pkw ist nicht gestattet,
Parkmöglichkeiten auf dem Baustellen-Gelände bestehen generell nicht. Widerrechtlich abgestellte Fahrzeuge werden ohne weitere Ankündigung zu Lasten des AN kostenpflichtig
umgesetzt.
Notwendige Sperrungen von Versorgungs- und Rettungswegen für spezielle Transport- und Montagearbeiten sind nur nach vorheriger Absprache mit der zuständigen Bauleitung bzw. dem Bauherrn möglich.

3.0  Angaben zum Baustellenbetrieb in einem Krankenhausgebäude

3.1  Baustellenzugang, Arbeitszeiten, Material- und Schutttransporte
.
Der Baustellenzuugang erfolgt von der Buschkrugallee aus.
Die Ausführung der Bauabschnitte 1 bis 16 erfolgen von außen über die Rüstung.
Die Arbeiten im 17. Bauabschnitt Erdgeschoss erfogen vom Speisesaal bzw. vom Aufenthaltsraum aus. Der Zugang erfolgt hier direkt von außen.
Der Zugang für den Fenstertausch im 18. und 18. Bauanschnitt das UG betreffend erfolgt  über den Treppenraum Achse 1 - 2 / A - B an der Nordostfasade (Gartenseite).

Material- und Schuttransporte erfolgen ebenflalls ausschließlich auf dem zuvor beschriebenen Weg.

Die beschriebene Zugänglichkeit ist auf dem Baustelleneinrichtungsplan dargestellt.

Alle Mitarbeiter des AN sind vorab der Bauleitung mit vollständigem Namen, Anschrift und Sozialversicherungsnummer zu benennen.
Die Regelarbeitszeit ist wochentags (Mo-Fr) von 7:00 Uhr bis 17:00 Uhr und gegebenenfalls auch samstags. Die Emissions- und Lärmschutzgesetze des Landes Berlin sind einzuhalten.
Längere Arbeitszeiten und Wochenendarbeiten müssen rechtzeitig beantragt und vom Bauleiter des AG genehmigt werden.
Zusätzlich sind kurzzeitig angeordnete Arbeitsunterbrechungen, resultierend aus den besonderen Anforderungen des voll genutzten und in Betrieb befindlichen Seniorenheims möglich. Ein Anspruch auf unterbrechungsfreies Arbeiten besteht daher nicht.

Entsprechende Schutzmaßnahmen auf den Transportwegen wie Schutzabdeckungen und Tensatoren sind vom AN für die vorgesehenen 19 Bauabschnitte für die Gesamtbauzeit von mindestens ca. 14 Monaten (Nov. 2026 - Dez.2027) vorzunehmen. Beschädigungen und Verschmutzungen werden zu Lasten des Verursachers beseitigt.
Ausnahmen nur nach vorheriger Abstimmung mit der Bauleitung bzw. des AG.

Entsprechende Schutzmaßnahmen auf den Transportwegen wie Schutzabdeckungen sind vom AN für die vorgesehene Leistungsauführung für die Gesamtbauzeit von jeweils drei bis vier Wochen vorzunehmen. Beschädigungen und Verschmutzungen sind vom Verursacher zu beseitigen.
Ausnahmen nur nach vorheriger Abstimmung mit der Bauleitung bzw. des AG.

3.2  Freihaltung der Flucht- und Rettungswege

Die  Flucht- und Rettungswege sind permanent freizuhalten. Verunreinigungen, die von Arbeiten des AN herrühren, sind unverzüglich zu beseitigen.

3.3  Lärm- und Staubemission
  (lösungsmittelhaltige Baustoffe)

Zur Vermeidung von Betriebsstörungen durch Baulärm sind die Vorgaben des AG einzuhalten. Der von der Baustelle ausgehende Lärm ist auf das Mindestmaß zu reduzieren. Es wird ausdrücklich darauf hingewiesen, dass nur mit besonders schallgedämmten Maschinen und geräuscharmen Verfahren gearbeitet werden darf. - Nicht zu vermeidende lärmintensive Arbeiten sind vorher mit dem AG / Bauleitung abzustimmen.

Staub- und Schmutzemissionen am Gebäude außerhalb des Arbeitsbereiches sind unbedingt durch entspr. Schutzmaßnahmen (Staubschutzwände, Folienvorhänge, anfeuchten, etc.) und entspr. Arbeitsgerät (Schneid-, Schleif- und Trenngeräte mit Absaugvorrichtung, saugen statt Fegen, etc.) auszuschließen.

3.4  Bautagesberichte

Bautagesberichte (Bautagebuch) sind der örtlichen Bauleitung regelmäßig, spätestens am Dienstag der folgenden Woche vom AN zur Kenntnisnahme vorzulegen.
Bei Nicht-Vorlage der Bautagesberichte (Bautagebuch) erfolgt ein Abzug von 100,00 €/Tag.

3.5  Bautoiletten

WCs sind in der eingezäunten Baustelleneinrichtungfläche vorgesehen  und können von allen am Bau beteiligten  Gewerken kostenfrei in Absprache mit der Bauleitung mitbenutzt werden

3.6  Alkohol- und Rauchverbot

Für alle am Bau tätigen Mitarbeiter des AN gilt das Alkohol- und Rauchverbot. Bei Zuwiderhandlung wird von der Bauleitung ein Baustellenverbot ausgesprochen.

3.7  Schlafunterkünfte

Schlafunterkünfte dürfen auf dem Baustellengelände nicht unterhalten werden.

3.8  Schutzmaßnahmen

Der AN hat bei Durchführung seiner Leistungen die von anderen Gewerken erbrachten Arbeiten zu schützen und gegen Beschädigungen zu sichern. Die Kosten für ausreichende Abdeckungen, Folien, Klebebänder, Kantenschutz usw. sind einzukalkulieren, ebenso das Entfernen nach erbrachter Leistung, bzw. nach Aufforderung durch die Bauleitung des AG.

3.9  Baustellenreinigung

Der AN ist nach VOB / C DIN 18299 Abschnitt 4.1.11 verpflichtet, Verunreinigungen, die von Arbeiten des AN herrühren, zu beseitigen. Es gilt als vereinbart, dass der AN die Baustelle und den Baubereich täglich von den durch seine Arbeiten anfallenden Schutt, Baustoffrestmaterialien, Abfällen, Verunreinigungen usw. säubert, in Containern getrennt sammelt und von der Baustelle abfährt.
Der AG behält sich vor, den einem AN zuzuordnenden Bauschutt, der trotz schriftlicher oder mündlicher Beseitigungsaufforderung der Bauleitung durch den AN nicht umgehend entfernt wird, zu Lasten des AN beseitigen zu lassen.
Kann Bauschutt und sonstiger Müll keinem AN eindeutig zugeordnet werden, werden die Kosten zur Beseitigung des Bauschutts und Mülls, ergänzend zur Umlageregelung, ohne weitere Ankündigung zu gleichen Teilen auf die zu diesem Zeitpunkt am Bau tätigen AN - Firmen verteilt und von der Schlussrechnung in Abzug gebracht.

4.0  Verordnungen und Richtlinien

4.1  Verordnungen

Folgende Verordnungen sind vom AN zu berücksichtigen:
Landesbauordnung Berlin.

4.2  Richtlinien

Es gelten die jeweiligen Verarbeitungsrichtlinien und Werksvorschriften der Hersteller. Der AN ist verpflichtet, auf evtl. Widersprüche zwischen Leistungsbeschreibung und Werksvorschrift hinzuweisen.
Die Richtlinien der Fachverbände sind einzuhalten.

4.3  Nicht genormte bzw. bauaufsichtlich zugelassene Baustoffe / Bauteile

Grundsätzlich kommen genormte bzw. bauaufsichtlich zugelassene Baustoffe und Bauteile zur Ausführung. Beabsichtigt der AN anderweitige Baustoffe oder Bauteile zu verwenden, so hat er entsprechende Prüfzeugnisse und Werkstoffnachweise von bundesdeutschen Instituten zu erbringen, die mit der Angebotsabgabe vorzulegen sind.

4.4  Regeln der Bautechnik

Der Auftragnehmer haftet dafür, daß die von ihm erstellten Leistungen und Materialien den anerkannten Regeln der Bautechnik (Baukunst) und den Eingeführten Technischen Bestimmungen (ETB) entsprechen.

5.0  Angaben zur Arbeitssicherheit

5.1  Sicherheits- und Gesundheitsschutzkoordinator

Die Tätigkeit des vom AG bestellten Sicherheits- und Gesundheitsschutzkoordinator (SIGEKO) gemäß Baustellenverordnung (BaustellVO) befreit den AN nicht von seiner Abstimmungspflicht mit anderen Unternehmern und Gewerken entsprechend § 6 Abs. 2 der Unfallverhütungsvorschrift - Allgemeine Vorschriften (VBG 1). Die Verpflichtung des AN bezüglich des Einsatzes von Sicherheitsfachkräften und Sicherheitsbeauftragten wird durch die Baustellenordnung nicht berührt.

5.2  Personal

Die Arbeitnehmer des AN müssen für die beauftragte Leistung persönlich geeignet sein.
Die Ausführung der Leistungen, einschl. Demontagen erfolgt ausschließlich über ausgebildetes Fachpersonal mit mind. einer deutschsprachigen Person.
Auszubildende dürfen nur in Begleitung und unter ständiger Anleitung von Fachpersonal (im Verhältnis 1:1) tätig sein.

Personen, die gegen Arbeitsschutz- oder Unfallverhütungsvorschriften verstoßen oder den Anweisungen der Bauleitung oder des SIGEKO nicht Folge leisten, sind abzuberufen und zu ersetzen.

5.3  Erste-Hilfe-Einrichtungen

Sämtliche Anforderungen nach der Arbeitsstättenverordnung oder der Unfallverhütungsvorschrift Erste Hilfe (VBG109) hat der AN zu erfüllen.

5.4  Arbeitsmedizinische Vorsorge

Der AN hat dafür zu sorgen, dass in Bereichen, in denen Arbeiten mit gesundheitsschädigenden Einwirkungen ausgeführt werden, nur Personal eingesetzt wird, das dazu geeignet ist und durch arbeitsmedizinische Vorsorgeuntersuchungen überwacht wird. Der Nachweis hierfür muss im Unternehmen des Auftragnehmers vorliegen.

5.5  Nutzung von Sicherungsmaßnahmen

Werden Einrichtungen, die dem Schutz der Arbeitnehmer dienen, aus arbeitstechnischen Gründen entfernt, so sind vom Unternehmen, das die Einrichtungen entfernt, entsprechend wirksame Schutzmaßnahmen zu ergreifen. Nach Beendigung der Arbeiten ist der ursprüngliche Zustand wiederherzustellen.
Es ist strikt verboten, Maßnahmen oder Einrichtungen, die zum Fernhalten von Unbefugten dienen, zu entfernen.
Ergeben sich im Zuge des Bauablaufes Gefahren für Dritte, mit denen nicht gerechnet wurde, so sind entsprechende Maßnahmen im Einvernehmen mit dem SIGEKO festzulegen. Werden Einrichtungen, z.B. Gerüste und Umwehrungen mitbenutzt, so sind diese auf offensichtliche Mängel zu prüfen. Vorhandene Mängel sind dem SIGEKO oder der Bauleitung umgehend mitzuteilen.

5.6  Hochgelegene Arbeitsplätze und Verkehrswege

Der AN hat dafür zu sorgen, daß Arbeitsplätze und Verkehrswege mit mehr als 2,00 m Absturzhöhe erst benutzt werden, wenn die Sicherheitseinrichtungen bzw. Maßnahmen gegen Abstürzen vom Aufsichtführenden des AN überprüft worden sind. Gefahrenbereiche unterhalb hochgelegener Arbeitsplätze sind durch geeignete Maßnahmen abzusperren.

5.7  Elektrische Anlagen und Betriebsmittel

Der AN darf eigene elektrische Anlagen und Betriebsmittel nur von Speisepunkten versorgen, die mit einer FI-Schutzschaltung ausgerüstet sind (Baustromverteiler) . Alle elektrischen Anlagen und Betriebsmittel müssen den einschlägigen VDE-Richtlinien und UVV entsprechen und nachweislich auf ihren ordnungsgemäßen Zustand geprüft sein.

5.8  Baumaschinen, Geräte

Der AN darf nur solche Maschinen und Geräte auf die Baustelle bringen, die die vorgeschriebenen Sicherheitsüberprüfungen aufweisen. Die Prüfbescheinigung ist vom Betreiber auf der Baustelle mitzuführen und auf Verlangen vorzuzeigen.
Maschinen und Geräte sowie Krane sind nur von unterwiesenen und beauftragten Personen unter Beachtung der jeweiligen Unfallverhütungsvorschriften zu bedienen. Bedienungs- Anleitungen von Baumaschinen und Kranen sowie sonstigen Geräten müssen auf der Baustelle vorliegen. Der Standort ortsgebundener Maschinen wird von der Bauleitung bestimmt. Überschneiden sich die Arbeitsbereiche von Geräten verschiedener AN, sind der Arbeitsablauf und die Verständigung untereinander abzustimmen.

5.9  Feuergefährliche Arbeiten

Schweiß-, Trenn-, Schneid- und sonstige feuergefährliche Arbeiten bedürfen der arbeitstäglichen, schriftlichen Zustimmung des Sicherheitsbeauftragten des Krankenhauses  Sie unterliegen der Melde- und Dokumentationspflicht des AN. Hierbei ist die Firma, der Name des ausführenden und verantwortlichen Monteurs, die genaue Lage der Arbeiten sowie die vorgesehene Arbeitsdauer anzugeben. Die Überwachung der Ausführung, das Einhalten aller erforderlichen Sicherheitsmaßnahmen sowie eine ausreichende Nachkontrolle (Brandwache) nach Beendigung der Arbeiten obliegt der Verantwortung des AN. An diesen Arbeitsstellen hat der AN geeignete Löscheinrichtungen bereitzustellen (Feuerlöscher o.ä.). Des Weiteren muss die Möglichkeit zur schnellen Alarmierung von Löschkräften gegeben sein.

5.10  Persönliche Schutzausrüstungen

Personen ohne Schutzhelm und Schutzschuhe haben keinen Zutritt zum Arbeitsbereich. Das Tragen von Bausicherheitsschuhen nach DIN EN 345 und Schutzhelmen nach prEN 397 ist auf der gesamten Baustelle Pflicht! Sind darüber hinaus weitere Schutzausrüstungen erforderlich, wie z.B. Augen- oder Gesichtsschutz, Gehörschutz, Atemschutz, Warnkleidung, hat der AN entsprechend der Unfallverhütungsvorschrift Allgemeine Vorschriften" VBG 1 §4 für sein Personal kostenlos zur Verfügung zu stellen. Personen ohne die erforderlichen Schutzausrüstungen werden von der Bauleitung oder dem SIGEKO als persönlich ungeeignet von der Baustelle verwiesen.

5.11  Gefährliche Arbeitsstoffe

Wird im Zuge der Ausführung ein gefährlicher Arbeitsstoff eingesetzt, so ist dies rechtzeitig vor dem Einsatz des Arbeitsstoffes dem SIGEKO mitzuteilen, wenn daraus eine Gefahr z.B. durch Explosion, Brand, gesundheitsschädliche Atmosphäre usw. für Arbeitnehmer anderer Unternehmen im Sinne der Baustellenverordnung entsteht.

6.0  Sonstiges

6.1  Baubesprechung / Baubegehung / Koordinationsbesprechungen

Die regelmäßige Teilnahme des AN an den Baubesprechungen, Baubegehungen und
SIGE-Koordinationsbesprechungen ist Pflicht.
Die Termine werden durch die örtliche Bauleitung rechtzeitig bekanntgegeben.

6.2  Not- / und Havariefälle

Der AN verpflichtet sich, auf Anforderung der Bauleitung, für Not- und Havariefälle einen zuständigen Ansprechpartner zu benennen. Die Erreichbarkeit dieses Ansprechpartners muss ständig, auch nach Arbeitsschluss, am Wochenende und an Feiertagen, gewährleistet sein.

6.3  Anforderung bauseitiger Vorleistungen

Für die Anforderung bauseitiger Vorleistungen ist ein vorgegebenes Formular zu verwenden (wird rechtzeitig zum Baubeginn bereitgestellt). Einer mündlichen Anforderung wird grundsätzlich nicht nachgekommen.

6.4  Projektbeteiligte

Eine Liste der am Projekt beteiligten Firmen wird von der örtlichen Bauleitung geführt und kann auf Wunsch eingesehen werden.

6.5  Planungsunterlagen

Dem AN werden digital  Planungsunterlagen vor Beginn der Baumaßnahme zur Verfügung gestellt. Weitere Plansätze können gegen Gebühr nachbestellt werden.

7. Hinweis Baustrom, Bauwasser

Bauwasser
Bauwasser wird kostenlos zur Verfügung gestellt -außerhalb
des Gebäudes befindet sich ein Bauwasseranschluss.

Baustrom
Baustromanschluss ist für alle im Bereich tätigen Gewerke vom
vorhandenen Anschluss außerhalb und innerhalb des Gebäudes nutzbar.
Baustrom wird kostenlos zur Verfügung gestellt

Ende der zusätzlichen  technischen  Vertragsbedingungen

## BESONDERE HINWEISE
Transportentfernung

Erschwernis durch horizontale und vertikale  Förderwege von den Ausführungsorten
der einzelnen 19 Bauabschnitte in den jewiligen Gechoss-Ebenen  zur Bereitstellungsfläche/zum Ladeplatz.
Der Förderweg zu den Ausführungsorten jeweils im UG, EG, 1.-3.OG

horizontaler Förderweg  bis ca. 70,00 m,
vertkaler Förderweg  bis ca. 11,50 m ..

Hinweis zur Kalkulation

Die Leistungserbringung  erfolgt  nicht zeitgleich, sondern gemäß den 19  Bauabschnitten zeitlich versetzt, dabei besteht in Absprache mit dem Bauherrn die Möglichkeit, sowohl die Bauabschnitte 18. und 19 im UG und den Bauabschnitt 17 im EG als auch die Bauabschnitte
8. und 14 parallel mit den Bauabschnitten vom Gerüst aus durchzuuführen. Damit kann die Gesamtbauzeit auf 14 Monate komprimiert werden.

Hinweis Arbeits- und Schutzgerüste

Alle Arbeits- und Schutzgerüste sind bis zu den angegebenen Raumhöhen einzukalkulieren.

Hinweis Lärmschutz
Arbeiten am Gebäude unter laufendem Seniorenheimbetrieb im Gebäude

Einzukalkulieren und zu berücksichtigen in den Einheitspreisen ist die zeitliche Einschränkung von lärmintensiven Arbeiten am Gebäude
bei laufendem Seniorenheimbetrieb im Gebäude.

Zur Vermeidung von Betriebsstörungen durch Baulärm sind die Vorgaben der Bauleitung einzuhalten. Der von der Baustelle ausgehende Lärm ist auf das Mindestmass zu reduzieren. Es wird ausdrücklich darauf hingewiesen, daß nur mit besonders schallgedämmten Maschinen und geräuscharmen Verfahren gearbeitet werden darf. - Nicht zu vermeidende lärmintensive Arbeiten sind vorher mit der Bauleitung abzustimmen.

## HINWEIS DIN-NORMEN
Die Ausführung der Leistung erfolgt nach VOB Teil C

DIN 18340  Trockenbauarbeiten

DIN 18 340  Tischlerarbeiten
DIN 18 459  Abbruch- und Rückbauarbeiten

DIN 18 350  Putz- und Stuckarbeiten
DIN 18 363  Maler- und Lackierarbeiten
DIN 18 365.  Bodenbelagarbeiten

DIN 18 299  Allgemeine Regelungen für Bauarbeiten jeder Art

## PLANANLAGEN
Ausführung der nachfolgend aufgeführten Leistungspositionen gemäß beigefügter Planung :

Baustelleneinrichtung  Plan-Nr.:  1000AAR_LP00_0600

Bauabschnitte 4, 8, 12, 16 und 17
Erdgeschoss  Plan-Nr.:  1000AAR_BA00_--00

Bauabschnitte 3, 7, 11 und 15
1. Obergeschoss  Plan-Nr.:  1000AAR_BA01_--00

Bauabschnitte 2, 6, 10 und 14
2. Obergeschoss  Plan-Nr.:  1000AAR_BA02_--00

Bauabschnitte 1, 6, 9 und 13
3. Obergeschoss  Plan-Nr.:  1000AAR_BA03_--00

Bauabschnitte 18 und 19
Untergeschoss  Plan-Nr.:  1000AAR_BAU1_--00

Ansicht Ost/West  Plan-Nr.:  1000AAR_AN00_0100

Ansicht Nord/Süd  Plan-Nr.:  1000AAR_AN00_0200

Grundriss Erdgeschoss  Plan-Nr.:  1000AAR_GR00_--00

Grundriss 1. Obergeschoss  Plan-Nr.:  1000AAR_GR01_--00

Grundriss 2. Obergeschoss  Plan-Nr.:  1000AAR_GR02_--00

Grundriss 3. Obergeschoss  Plan-Nr.:  1000AAR_GR03_--00

Grundriiss Untergeschoss  Plan-Nr.:  1000AAR_GRUG_--00

Fensterübersicht  Plan-Nr.:  1000AAR_DT00_0100
Fensterübersicht  Plan-Nr.:  1000AAR_DT00_0200

Fensterliste  295-HBZ-02_v1Fensterliste

Leitetails:

Fenster-Wandanschlüsse
ohne Rolladen  Plan-Nr.:  1000AAR_DT01_00
Fenster-Wandanschlüsse
mit  Rolladen  Plan-Nr.:  1000AAR_DT02_00

Fensteranschlüsse Typ B
Innendämmung  Plan-Nr.:  1000AAR_DT03_00

Fensteranschlüsse Typ A  Plan-Nr.:  1000AAR_DT04_00

Fensteranschlüsse Typ C und D  Plan-Nr.:  1000AAR_DT05_00

Fensteranschlüsse Typ K und L  Plan-Nr.:  1000AAR_DT06_00

Balkonanschlusse unten  Plan-Nr.:  1000AAR_DT07_00

Tür-Nr. 00.86.1  Plan-Nr.:  1000AAR_DT08_0100

Tür-Nr. 00.86.2  Plan-Nr.:  1000AAR_DT10_0100

Windfang-Trockenbau  Plan-Nr.:  1000AAR_DT11_0100
Innendämmung  Plan-Nr.:  1000AAR_DT12_00

## 004 ERWEITERTER TROCKENBAU

### 4 ERWEITERTER TROCKENBAU

#### 4.1 BAUSTELLE

##### 4.1.1 BAUSTELLENEINRICHTUNG

**4.1.1.10 Baustelleneinrichtung BA 1 bis 19 einrichten und räumen**
Baustelleneinrichtung für die eigeneLeistungen bei den Umbaumaßnahmen Bauabschnitt 1. - 19.
anliefern, aufbauen,  abbauen und von der Baustelle abtransportieren.
Dazugehörig sind alle zur Leistungserbringung erforderlichen Werkzeuge, Geräte, Maschinen, Gerüste, Hebe- und Transportmittel und sonstigen Hilfsmittel..

Sämtliche Verunreinigungen sind nach Beendigung der Arbeiten wieder zu entfernen.
Ein Baustromanschluss ist vorhanden.
Bei Aufforderung ist das arbeitstägliche Verschließen der Baustelleneinrichtung Bestandteil der BE. Im Preis einzurechnen sind die Gebühren im Zusammenhang
mit der BE, soweit sie nicht vom AG zu tragen sind.

Grundvorhaltezeit:  4 Wochen
Menge: 1,000 St

**4.1.1.20 Baustelleneinrichtung BA 1,bis 19 vorhalten**
Baustelleneinrichtung Umbaumaßnahmen ( UBM )
1,-7.. Bauabschnitt  vorhalten.
Vorhaltung und Unterhaltung
Positionsmenge = Produkt aus '1' (Gebrauchsüberlassungsmenge)
mal 56'(Gebrauchsüberlassungsdauer)
Menge: 56,000 StWo

**4.1.1.30 Baustellen-Baustrom-Elektroverteiler**
Baustellen-Baustrom-Elektroverteiler mit FI- Schutzschalter mit mindestens 2 Drehstrom- und 8 Wechselstromanschlüssen,
einschliesslich Leitungsverbindung zum bauseits vorhandenen
Baustromanschluss entsprechend den gültigen Vorschriften des
Energie-Versorgungs-Unternehmen (EVU) im Umbaubereich
der Ebene EG
für den Betrieb der genannten Bauzeit liefern und für die Dauer der gesamten Bauzeit  vorhalten, auch für die Baunebengewerke einschl. eines entsprechenden Anschlußkabels
von ca. 25,00 m Länge.
Das erforderliche Installationsmaterial bleibt Eigentum des AN.
Ausführungsfrist ca.  56 Wochen
Menge: 1,000 St

##### 4.1.2 SCHUTZMASSNAHMEN

*Hinweis: Schutzmaßnahmen innen*
Vor Aufnahme der Sanierungsarbeiten im Innenbereich erfolgt geeinsam mit der Bauleitung eine Begehung des Umbaubereiches im Gebäude,
hier werden die erforderlichen Schutzmaßnahmen für die Bauteiloberflächen festgelegt.

**4.1.2.40 Schutzabdeckung Hartfaserplatten Fußbodenflächen 17. BA Windfang**
Liefern und Auslegen von ca. 3 - 5 mm starken Hartfaser-Platten als Fußbodenschutz incl. sämtlicher erforderlicher Zuschnitte und Anschlüsse für Aussparungen, Öffnungen, Türen, Pfeiler, Durchdringungen etc. während der Bauzeit abdecken,vorhalten ca.  10 Monate
nach Beendigung der Arbeiten artengerecht entsorgen.
Einschließlich feste Verbindung der Hartfaserplatten an sämtlichen Plattenrändern mit Industrieklebeband.und nach Beendigung der Arbeiten aufnehmen und als  Schutt abfahren, incl.
- tägliches Reinigen der Transportwege (fegen bzw. saugen)
- tägliches Entfernen aller Baureste durch fegen und saugen.
 InTeilflächen

 Ausführungsort  17.  BA
Menge: 31,000 m²

##### 4.1.3 RÜSTUNG

**4.1.3.50 Aufbau fahrbares Gerüst 4Wochen Systemgerüst Modulgerüst Lastkl.2 oberste Lage H < 2 m**
Fahrbare Arbeitsbühne mit weniger als 2,0 Meter über Fußboden entsprechend den Richtlinien nach DIN 18451 und DIN 4422 sowie den Sicherheitsbestimmungen der Bauberufsgenossenschaften aufbauen. Inklusive Ausleger zur seitlichen Abstützung, Seitenschutz und Leiteraufgang.
Lastklasse: 2
Maße der Arbeitsbühne L / B:  2 x 1 m
Höhe der Arbeitsbühne:  < 2m
Aufstellung:  im Gebäude

Ausführungsorte:  1. bis 17. BA
  EG, 1.- 3.OG
Menge: 1,000 St

**4.1.3.60 Umsetzen Fahrbare Arbeitsbühne mit weniger als 2,0 Meter über Fußboden e**
Fahrbare Arbeitsbühne mit weniger als 2,0 Meter über Fußboden  umsetzen,
inklusive Auf-und Abbau des in der Vorposition
beschriebenen Fahrbare Arbeitsbühne
innerhalb des Bauwerks

Gesamtmenge  16 Stück

vom
Ausführungsort 1. BA  :
Achse D / 2 - 9
nach
Ausführungsort 2.- 4. BA  :  3 Stück
Achse D / 2 - 9

vom
Ausführungsort 2.- 4. BA  :
Achse D / 2 - 9
nach  4 Stück
Ausführungsort 5.- 8. BA:
Achse A / 2 - 9

vom
Ausführungsort 5.- 8. BA:
Achse A / 2 - 9
nach  4 Stück
Ausführungsort 9.-12. BA
Achse D/ 11 - 15
vom
Ausführungsort 9.-12. BA
Achse A / 11 - 15
nach  4 Stück
Ausführungsort 13.-16. BA
Achse D / 11 - 15

von
Ausführungsort 13.-16. BA
Achse D / 11 - 15
nach  1 Stück
Ausführungsort 17. BA

Ausführungsorte:  1. bis 17. BA
  EG, 1.- 3.OG
Menge: 16,000 St

**4.1.3.70 Gebrauchsüberlassung fahrbares Gerüst Systemgerüst Modulgerüst Lastkl.2 oberste Lage H <2m**
Gebrauchsüberlassung über die Grundeinsatzzeit hinaus für fahrbare Gerüst,
Positionsmenge=Produkt aus Vorpositionen 1 Stück
 (Gebrauchsüberlassungsmenge)
mal  14 Wochen
(Gebrauchsüberlassungsdauer)
Systemgerüst DIN EN 12810-1 als Modulgerüst, Lastklasse 2 (1,5 kN/m2), Höhe der obersten Gerüstlage<. 2 m, im Gebäude.

Vorhaltung und Unterhaltung
Positionsmenge = Produkt aus '1' (Gebrauchsüberlassungsmenge)
mal '56'(Gebrauchsüberlassungsdauer)

Ausführungsorte:  1. bis 17. BA
  EG, 1.- 3.OG
Menge: 56,000 StWo

**4.1.3.80 Abbau fahrbares Gerüst 4Wochen Systemgerüst Modulgerüst Lastkl.2 oberste Lage H < 2m**
Fahrbare Arbeitsbühne mit weniger als 2 Meter über Fußboden entsprechend den Richtlinien nach DIN 18451 und DIN 4422 sowie den Sicherheitsbestimmungen der Bauberufsgenossenschaften abbauen. Inklusive Ausleger zur seitlichen Abstützung, Seitenschutz und Leiteraufgang.
Lastklasse: 2
Maße der Arbeitsbühne  L / B:  2 x 1 m
Höhe der Arbeitsbühne:  < 2 m

Ausführungsorte:  16. BA
  EG
Menge: 1,000 St

##### 4.1.4 WERKPLANUNG / DOKUMENTATION

**4.1.4.90 Technische Bearbeitung, Werk- und Montageplanung**
Technische Bearbeitung für den gesamten Umfang der Ausschreibung. Vom Planer werden dem AN die
Ausführungszeichnungen (Grundrisse, Schnitte)
 im M.: 1/50,
sowie die Regeldetails zur Verfügung gestellt;
basierend auf diesen Plänen des Architekten erstellt
der Auftragnehmer die Montagepläne, Werkstatt- und
Detailpläne im jeweils erforderlichen Maßstab.

Die Montagepläne sind dem AG zur Freigabe rechtzeitig
vor Beginn der Montagearbeiten in 2-facher Ausführung
wie folgt ausgehändigt:

2-fach farbig als Hardcopy und 1-fach als pdf- und
dwg- oder dxf- Dateiformat
Menge: 1,000 psch

**4.1.4.100 Technische Dokumentation**
Erstellen der Dokumentation und der Bestandsunterlagen
für alle beschriebenen Leistungen des AN.

Umfang:
Für die Baubestandsdokumentation sind alle für den
späteren Betrieb und die Nutzung, sowie für Umbauten,
Instandsetzungen und Instandhaltungen erforderlichen
Einzeldokumente (inkl. Planunterlagen) zu erbringen.

Dies umfasst:
Nachweise zu Baustoff und Bauart, Berechnungen,ggf.
statische Berechnungen, M+W-Planungen, Pläne,
Zeichnungen, Schemata, Produktdatenblätter,
Herstellerverzeichnisse,
Betriebs-und Instandhaltungsvorgaben, Pflegehinweise,
Ersatzteillisten, Prüfprotokolle, Gutachten, Unterlagen
zu Abnahme, Einweisungen, Übergaben,
Entsorgungsnachweise,
Zusammenstellung der Begleit- und Wiegescheine,

Struktur:
Alle zu erbringenden Dokumente aus dieser und anderen
Positionen und aus Nebenleistungen müssen in eine vom
AG vorgegebene 3-stufige Gliederungsstruktur
eingeordnet werden.
Dies gilt sowohl für die Papierdokumentation in
Aktenordnern, als auch für die digitale Dokumentation
in Dateiform. Alle Einzeldokumente (Papierdokumente und
Einzeldateien) sind in Verzeichnissen in der
vorgegebenen Gliederungsstruktur zu
erfassen.

Form, Übergabe an AG:
Diese Unterlagen sind generell 2-fach in Papier und
1-fach als Datei auf CD/DVD als pdf und dwg/dxf
unmittelbar nach Erstellung bzw. mind. 10 Tage vor
Abnahme zu übergeben. Die Übergabe muss in einem
beschrifteten Ordner mit Inhaltsverzeichnis
erfolgen. Dies ist in die Preise einzurechnen.
Menge: 1,000 psch

**4.1.4.110 Bemusterung aller sichtbaren Konstruktionselemente**
Bemusterung aller sichtbaren Bau- bzw.
Konstruktionselemente, Oberflächen im geforderten
Farbton sowie sonstige Zubehörteile etc.
der  nachfolgend  beschriebenen Titel
Menge: 1,000 psch

#### 4.2 NEUBAU WINDFANG EG

##### 4.2.5 TROCKENBAU TRENNWAND

**4.2.5.120 Metallständerwand H 2,72m, CW 75 (312,5 mm), Bauplatte GKB 2x 12,5 mm, d = 125 mm, MW 60 mm**
Nichttragende innere Trennwand DIN 4103-1 als Montagewand,

Ausführung gemäß
Grundriss Erdgeschoss
Plan-Nr.:  1000AAR_GR00_--00
Windfang-Trockenbau
Plan-Nr.:  1000AAR_DT11_0100

Wandhöhe:  2,72 m
Wanddicke:  125 mm

Angebotenes Fabrikat / Typ: '....................' vom Bieter einzutragen

Umlaufende Anschlüsse starr,
vorhandener Befestigungsuntergrund Stahlbeton/ Mauerwerk
Ausführung mit Unterkonstruktion aus verzinkten Stahlblechprofilen DIN 18182-1,
Metallständer CW 75, Achsabstand 312,5 mm,
Boden und Deckenanschlüsse mit Randprofilen UW 75/40.
Dämmschicht aus Mineralwolle nach DIN EN 13162,
Dicke 60 mm,
Baustoffklasse A1, nichtbrennbar nach DIN 4102 und EN 13501-1,
Bemessungswert der Wärmeleitfähigkeit 0,040 W/(m*K)
einlagig, dicht stoßen, abrutschsicher verlegen,
als Trennwand-Dämmplatte
(Hergestellt mit einem formaldehydfreien Bindemittel auf Basis vorwiegend natürlich-organischer Grundstoffe ohne Zusatz von künstlichen Farben oder Färbemitteln)

Angebotenes Fabrikat / Typ: '....................' vom Bieter einzutragen

Beplankung beidseitig aus Gipsplatten GKB DIN 18180 bzw.  EN 520: Bauplatten Typ A,
zweilagig, Plattendicke 2x 12,5 mm,
Verarbeitung gemäß DIN 18181.
Verspachtelung der Gipsplatten gemäß Merkblatt Nr. 2
des Bundesverbandes der Gipsindustrie e.V. Qualitätsstufe Q2 Standardverspachtelung,
Verarbeitung gemäß DIN 18181.
Die Ausführung erfolgt unter Verwendung von DIN EN 13963, Spachtelmaterial Uniflott Typ oder alternativ Fügenfüller
Ausführung gemäß Hersteller- System-Datenblatt
Ausführungsort:
Ebene  EG
Achsen  A /9, Nord - Seite Windfang
Bauabschnitt  17. BA
Menge: 9,000 m²

**4.2.5.130 Anschluss an Massivwand, Einfachständerwand**
Herstellung eines Wandanschlusses einer Einfachständerwand mit CW-Profilen an eine bestehende Massivwand.
Um eine Entkoppelung der Unterkonstruktion zu gewährleisten, sind die Profile mit Trennwandkitt von der Massivwand zu trennen und mit Drehstiftdübeln zu montieren.
Die Beplankung ist dicht an die Massivwand anzuführen und dabei eine Trennebene mit Trenn-Fix herzustellen.
Trennfuge mit Spachtelmaterial  DIN EN 13963 eben nach Qualitätsstufe Q2 gemäß Merkblatt Nr. 2 des Bundesverbandes der Gipsindustrie e.V. verspachteln.

Wandhöhe:  2,72 m

Ausführungsort wie vor
Menge: 5,440 m

**4.2.5.140 Zweiseitiger Anschluss (Ecke) an Massivstütze / Integration bestehender Stahlbetonstütze 26 x 26 cm**
Herstellung eines zweiseitigen Wandanschlusses  einer Einfachständerwand mit CW-Profilen an eine bestehende Stahlbetonstütze incl. Integration derselben.(Eckanschluss raumseitig)
Abmessung Stb.-Stütze
L x B  260 x 260 mm.
Um die Integratio  zu gewährleisten, ist die Beplankung von der Montagewand zu trennen
Die Beplankung ist raumseitig (Windfang) dicht an die Stahlbetonstütze heranzuführen und mit Trenn-Fix zu trennen,
Trennfuge mit Uniflott  nach DIN EN 13963 oder gleichwertigen Spachtelmaterial eben nach Qualitätsstufe Q2 gemäß Merkblatt Nr. 2 des Bundesverbandes der Gipsindustrie e.V. verspachteln.

Wandhöhe:  2,72 m

Ausführungsort wie vor
Menge: 9,420 m

**4.2.5.150 Ausbildung einer Außenecke 90°, CW 75**
Ausbildung einer Außenecke von 90° an der vorbeschriebenen, nichttragenden inneren Trennwand.
Unterkonstruktion raumhoch aus CW 75 Profilen nach DIN EN 14195 und DIN 18182-1 ausbilden.

Profile an angrenzenden Bauteilen mit Verbindungsmittel gemäß DIN EN 14566, z. B.  Diamantschrauben  oder gleichwertig.

Eckschutzschiene mit Uniflott  nach DIN EN 13963 oder gleichwertigen Spachtelmaterial eben einspachteln.

Außenecke nach Qualitätsstufe Q2 gemäß Merkblatt Nr. 2 des Bundesverbandes der Gipsindustrie e.V. verspachteln.

Die Toleranzen sind nach DIN 18202 zu gewährleisten.
Wandhöhe:  2,72 m

Ausführungsort wie vor
Menge: 2,720 m

**4.2.5.160 Türöffnung CW 75 BxH 1,125 x 2,095 m**
Türöffnung in Trennwand
Ausführung an nichttragender innerer Trennwand,
Dicke Wand '125' mm, Wandhöhe 2,72 m,  Einfachständerwerk, Anschluss umlaufend,
Bekleidung aus Gipsplatten, Bauplatten, Typ A, 2-lagig, Dämmschicht aus Mineralwolle nach DIN EN 13162, Dicke 60 mm,
Baustoffklasse A1, nichtbrennbar nach DIN 4102 und EN 13501-1, 2,
einschl. sämtlicher Materialien, mit Sturzprofil und Türpfosten aus UAStänderprofilen, Materialstärke 2 mm, einschl. Teleskopkopfstück und Fußplatte liefern und einbauen, einschließl. Bodenanschluss und,
Befestigung mit Dübeln u. Schrauben.
Die Türgewichte sind zu beachten (50 kg/m2)

Rohbaurichtmaß: BRM  1.125 x 2.095 mm
Wanddicke:  125 mm

Ausführungsort:  wie vor
Menge: 1,000 St

**4.2.5.170 Fensteröffnung, CW 75 BxH 1,00 x 1,00 m**
Herstellung einer Fensteröffnung an nichttragender innerer Trennwand mit verstärkten Ständerwerkprofilen im Öffnungsbereich
zur Aufnahme eines Fertigfensters als Festverglasung
als Monoblockelement zum flächenbündigen Einbau
sonst wie in Vorposition mit vollem Wortlaut beschrieben, jedoch.
Rohbaurichtmaß: BRM  1.000 x 1.000 mm
Wanddicke:  125 mm

Ausführungsort:  wie vor
Menge: 1,000 St

**4.2.5.180 Herstellung runde Ausschnitte**
Herstellen von runden Ausschnitten. Ausführung einseitig an vorbeschriebener nichttragender inneren Trennwand.
 Einfachständerwand,
Höhe Ausschnitt:  bis 1.000 mm
Durchmesser:  bis 150. mm
Unterkonstruktion: Metallständer CW 75

Ausführungsort wie vor
Menge: 5,000 St

**4.2.5.190 Herstellung eckige Ausschnitte**
Herstellen von eckigen Ausschnitten. Ausführung einseitig an vorbeschriebener nichttragender inneren Trennwand.
Einfachständerwand
Höhe Ausschnitt:  bis 1.000 mm
Abmessungen:  70. x 70 mm
Unterkonstruktion: Metallständer CW 75

Ausführungsort wie vor
Menge: 2,000 St

**4.2.5.200 UK-Ständerwechsel CW 75**
UK-Ständerwechsel  Breite bis 1.125 mm
zum Einbau in Unterkonstruktion/Ständerwerk
verzinktes Stahlblechprofil UA100/40/2 mm
mit 2x Montagewinkel und Befestigungs-SET M10
komplett geliefert und montiert, pro Stck.

Wanddicke:  125 mm
Wandhöhe  2.720 mm

Ausführungsort:  wie vor
Menge: 2,000 St

**4.2.5.210 Zulage zusätzliche UA-Ständerprofil**
Zulage zu vorbeschriebene Metallständerwand  für die
Ausführung mit zusätzlichen, raumhohen UA-
Ständerprofilen, Materialstärke 2 mm, einschl.
Teleskopkopfstück und Fußplatte.
UA-Profil DIN 18182-1 100/40/2

Wanddicke:  125 mm
Wandhöhe  2.720 mm

Ausführungsort:  wie vor
Menge: 5,440 m

**4.2.5.220 Fertigfenster als Festverglasung 1-tlg. B 1.000 x H 1.000 mm, Maulweite 125 mm**
Fertigfenster als Festverglasung geeignet für den nachträglichen Einbau in Trockenbauwand
Wandquerschnitt  12,5 cm

Ausführung gemäß Zeichnung
Leitdetail
Plan-Nr.:1Plan-Nr.:1000AAR_DT11_0100

Monoblockelement zum flächenbündigen Einbau in eine Metallständerwand, ohne sichtbare Befestigungen.
Werksseitig verglast, innen gereinigt, .
Abdeckrahmen 3,5 x 35 mm.

Angebotenes fabrikat / Typ: '....................' vom Bietrer einzutragen

Maulweite 125 mm.
Rahmenaußenmaß (RAM)
Wandöffnungsmaß BxH:  1.000 x 1.000 mm.
Brüstungshöhe:  1.100 mm
Verglasung:
6 mm Float + 5 mm Float
Alle sichtbaren Flächen
Oberfläche  pulverbeschichtet
Farbton  RAL 9016

Ausführung gemäß Hersteller System-Datenblatt

Ausführungsort:
Ebene  EG
Achsen  A /9, Nord - Seite Windfang
Bauabschnitt  17. BA
Menge: 1,000 St

##### 4.2.6 TROCKENBAUMASSNAHME UNTERDECKE

**4.2.6.230 Trennschnitt in vorh. Gips-Deckenbekleidung Unterdecke Windfang**
Trennschnitt in vorhandener Gips-Deckenbekleidung als exakt eingemessener, scharfkantiger, geradeverlaufender Schnitt beidseitig entlang der neu einzubauenden Wandkonstruktion
als Demontagekante  einschl. notwendiger Sicherheitseinrichtung und Arbeitsrüstungen.

Ausführung gemäß
Grundriss Erdgeschoss
Plan-Nr.:  1000AAR_GR00_--00
Windfang-Trockenbau
Plan-Nr.:  1000AAR_DT11_0100

Lichte Höhe Rohdecke  2,68  m
Abhängehöhe  120  mm

Der Schnittverlauf erfolgt mit einem erforderlichen Abstand
sowohl windfangseitig als auch raumseitig zur neu zu erstellenden Wandkonstruktion, der die Montage derselben gewährleistet.

Ausführungsort:
Ebene  EG
Achsen  A /9, Nord - Seite Windfang
Bauabschnitt  17. BA
Menge: 7,000 m

**4.2.6.240 Demontage Deckenbekleidung Gipsplatten abgeh. incl. Entsorgung**
Vorhandene Decklage/Bekleidung aus Gipsplatten, 2-lagig, ohne Unterkonstruktion von Unterdecken fachgerecht, erschütterungsarm und äusserst bestandsschonend unter Beibehaltung und Wiederverwendung der Abhangkonstruktion demontieren.
Dabei ist die vorhandene  Unterkonstruktion als drucksteife Metallunterkonstruktion zu erhalten, zu prüfen und auszurichten für die Aufnahme der nachfolgend beschriebenen Deckenbekleidung aus Gipsplatten nach erfogter Demontage des Teilbereichs Mauerwerkswand und Neumontage der Strahlenschutz-Trockenbauwand
Im Bedarfsfall sind  ggfs.  nicht zu haltende Unterkonstruktionsteile zu ergänzen.
Einschl. notwendiger Sicherheitseinrichtung und Arbeitsrüstungen.

vorh. Abhangkonstruktion:
aus verzinkten Stahlblechprofilen, Noniusabhänger + CD-Profil an der Rohdecke  befestigt

Verankerungsuntergrund:
Tragende Konstruktion:  Geschossdecke,
Stahlbeton

Lichte Höhe Rohdecke  2,68  m
Abhängehöhe  120  mm

Demontieren, anfallenden Bauschutt, nicht schadstoffbelastet,

Das aufgenommene Material wird Eigentum des AN  und ist umweltgerecht nach den Bestimmungen  des Gesetzgebers zu entsorgen. Entsorgung gemäß den Anforderungen des -KrW-/AbfG Bln und Zuführung zur Wiederverwertung.
Einschl. notwendiger Sicherheitseinrichtung und Arbeitsrüstungen.

Ausführungsort: wie vor
Menge: 4,000 m²

**4.2.6.250 Emissionsarme Aufnahme der KMF Dämm-Auflage auf Deckenplatten**
Emissionsarme Aufnahme  von  lose aufgelegten Mineralfasermatten auf Gipsplattendecke

Lichte Höhe Rohdecke  2,68  m
Abhängehöhe  120  mm

Krebserzeugende Künstliche Mineralfasern sind gem. Technische Regeln Gefahrstoffe (TRGS 521)
zu demontieren, Die Dämmung  ist  im Zuge der Umbauarbeiten vorsichtig abzunehmen und sofort  in Foliensäcke zu verpacken, ( Mineralwollebags oder Big-Bags )
  und in geschlosenen Behältern des AN sammeln.

Mengenermittlung nach Aufmaß,
Das gesamte mit dem Rückbau entstehende Material ist
sofort an Ort und Stelle luftdicht
invom AN zu stellenden geschlossenen Behältnissen auf Rollen  fachgerecht so schnell wie möglich
von dem Abbruchort aus dem Gebäude zu schaffen.
Vergütung der Entsorgung übernimmt AN
sonst genau wie in Vorposition mit vollem Wortlaut beschrieben

Die Umweltbelastung durch Staubemission und KMF ist zu ver-meiden, insbesondere zu beachten sind die Unfallverhütungs- vorschriften der BBG und die technischen Regeln für Gefahrstoffe, insbesondere die TRGS 521 - Faserstärke -.
Ausführungsort: wie vor
Menge: 4,000 m²

**4.2.6.260 Verpackung der Mineralfaserabfälle in Mineralwollebags oder Big-Bags**
Verpackung der Mineralfaserabfälle am Entstehungsort staubdicht in geschlossenen Behältnissen aus reißfesten PE-Säcken,
Mineralwollebags, Big-Bags oder Platten-Bags
Entsorgungssack aus PP-Gewebe
mit Schnurverschluss mit Aufdruck Mineralwolle
Größe 150 x 220 cm
abgerechnet wird nach Stck.
Ausführungsort: wie vor
Menge: 2,000 St

**4.2.6.270 UK auswechseln Unterdecke**
Anschlüsse umlaufend, Untergrund rechtwinklig,
Verankerungsuntergrund:
Tragende Konstruktion:  Geschossdecke,
Stahlbeton
Lichte Höhe Rohdecke  2,68  m
Abhängehöhe  120  mm

Ausführung an Unterdecke Gipsplatte
Ausführungsort: wie vor
Menge: 12,000 St

**4.2.6.280 Deckenbekl. einlagig Gipspl. Baupl. A D 20mm, auf UK Bestand**
Deckenbekleidung anarbeiten n. DIN EN 13964, innen,

Decklage/Bekleidung einlagig, aus Gipsplatten DIN 18180 und DIN EN 520, Bauplatten Typ A, Dicke 20 mm, befestigen mit systemspezifischen Befestigungsmitteln,
ohne Unterkonstruktion, Befestigungsuntergrund vorhandene drucksteife Unterkonstruktion, Spachtelung Qualitätsstufe Q2 gemäß Merkblatt Nr. 2 der Industriegruppe Gipsplatten im Bundesverband der Gipsindustrie e.V.,

Angebotenes Fabrikat / Typ: '....................' vom Bieter einzutragen

Lichte Höhe Rohdecke  2,68  m
Abhängehöhe  120  mm

Ausführung an Unterdecke Gipsplatte

Leistungsbestandteil:
Erforderliche planebene Ausrichtungen der vorhandenen Unterkonstruktion aus verzinkten Stahlblechprofilen, (Noniusabhänger + CD-Profil an der Rohdecke befestigt)
mit Laser-Richtgerät  und Auswechslungen der Konstruktion für Einbauten sind einkalkulieren und vor Montage der Bekleidung systemgerecht / drucksteif ergänzen.

Ausführungsort: wie vor
Menge: 4,000 m²

**4.2.6.290 Deckenanschluss an Wand mit umlaufender offener Schattenfuge**
Deckenanschluss an Wand mit umlaufender offener Schattenfuge
Herstellen des Wandanschlusses als offene Schattenfuge
Fugenbreite: 20 mm
Ausführungsort: wie vor
Menge: 7,000 m

**4.2.6.300 Zlg. für Hinterlegung offener Schattenfugen Decke**
Zulage für das Herstellen der vorbeschriebenen Decken- und Wandanschlüsse als hinterlegte Schattenfuge
mittels geeignetem Lochwinkel aus Leichtmetall, natur; Lüftungsprofil an der Rohbauwand so befestigen, dass der gelochte Schenkel zwängungsfrei auf der Rückseite der Deckenbekleidungsplatte aufliegt;
Ausführung gemäß Herstellervorgabe.
Fugenbreite:  20 mm
Raumhöhe  2,56 m
Ausführungsort: wie vor
Menge: 7,000 m

##### 4.2.7 MASSNAHME BODENBELAG

**4.2.7.310 Trennschnitt in vorhandenem Linoleum-Bodenbelag**
Trennschnitt in vorhandener Linoleum-Bodenbelag als exakt einge- messener, scharfkantiger, geradeverlaufender Schnitt entlang der neu zu erstellenden
Windfang-Trennwand D 125mm,
Der Schnittverlauf erfolgt mit einem erforderlichen Abstand zur neu zu erstellenden Windfang -Trennwand, der die Montage derselben gewährleistet.

Ausführung gemäß
Grundriss Erdgeschoss
Plan-Nr.:1000AAR_GR00_--00
Windfang-Trockenbau
Plan-Nr.:1000AAR_DT11_0100

Ausführungsort:
Ebene EG
Achsen A /9, Nord - Seite Windfang
Bauabschnitt 17. BA
Menge: 3,500 m

**4.2.7.320 Partieller Sockelstreifen Linoleum abbrechen H 60mm D 0,4 cm**
Partieller Abbruch Sockelstreifen aus Linoleum, im Rahmen einer Teilabbruchmaßnahme, nicht schadstoffbelastet,
Abfall ist nicht gefährlich, Höhe über 95 bis 100 mm, geklebt, Wichte des Abbruchstoffes DIN EN 1991-1-1 0,15 kN/m2,
 Abbruchdicke'0,4' cm,
Ausführung innerhalb des Bauwerks,

Abbruch von Hand/mit handgeführten Kleingeräten, Ausführung erschütterungsarm DIN 4150, lärmarm, Lärmpegel max. 80 dB(A), staubarm TRGS 559, ohne Funkenfreisetzung, ohne Untergrundbeschädigung, ohne Wasserfreisetzung,
Das aufgenommene Material wird Eigentum des AN  und ist umweltgerecht nach den Bestimmungen  des Gesetzgebers zu entsorgen. Entsorgung gemäß den Anforderungen des -KrW-/AbfG Bln und Zuführung zur Wiederverwertung.
.
Ausführungsort: wie vor
Menge: 1,500 m

**4.2.7.330 Partieller Abbruch Linoleum-Bodenbelag 13,7kN/m3 D 0,4 cm v.Hand nicht schadstoffbelastet**
Partieller Abbruch von Bodenbelag aus Linoleum, einschl. Entfernen der Klebereste, im Rahmen einer Teilabbruchmaßnahme, geklebt, Wichte des Abbruchstoffes DIN EN 1991-1-1 6,5 kN/m3.
Abbruchdicke ca.0,4 cm,
Ausführung innerhalb des Bauwerks,
 Abfall ist nicht gefährlich, nicht schadstoffbelastet.

Abbruch von Hand/mit handgeführten Kleingeräten, Ausführung erschütterungsarm DIN 4150, lärmarm, Lärmpegel max. 80 dB(A), staubarm TRGS 559, ohne Funkenfreisetzung, ohne Untergrundbeschädigung, ohne Wasserfreisetzung,
Das aufgenommene Material wird Eigentum des AN  und ist umweltgerecht nach den Bestimmungen  des Gesetzgebers zu entsorgen. Entsorgung gemäß den Anforderungen des -KrW-/AbfG Bln und Zuführung zur Wiederverwertung.

Mengenermittlung nach Aufmaß,

Ausführungsort: wie vor
Menge: 5,000 m²

**4.2.7.340 Partielle Reinigung der Fußbodenflächen**
Oberfläche von Beton- und Estrichbodenflächen für die weiteren Belagsarbeiten absolut staubarm durch Absaugen partiell reinigen und als tragfähigen Untergrund für die weiteren Belagsarbeiten vorbereiten.
Die Reinigung umfaßt die vollständige Beseitigung aller Verschmutzungen, auch Baustoffrestmaterialien anderer Gewerke, einschl. restloses Entfernen aller alten Klebereste und der nicht "tragfähigen" Spachtelmasse der bauseitig aufgenommenen Bodenbeläge, sowie haftungsfeindliche und nicht tragfähige Schichten, z.B Sinterschichten, Puder- und Betonschlämmschichten usw.
Den anfallenden Schutt aus dem Gebäude transportieren.
ufgenommene Stoffe sammeln, im Behälter des AN lagern,
Vergütung der Entsorgung übernimmt AN
Untergrund: Zementestrich

Ausführungsort: wie vor
Menge: 5,000 m²

**4.2.7.350 Partielle Untergrundvorbereitung Kugelstrahlen**
Vorbereiten des Betonuntergrundes durch  Kugelstrahlen in 1 Arbeitsgang, so daß dieser  tragfähig ist.
Anschließendes Absaugen mit  Industriestaubsauger. Mit einzurechnen ist  die Randbearbeitung in Bereichen, die vom  Kugelstrahlgerät nicht erreicht werden.
Die Abreißfestigkeit muß im Mittel 1,5 N/mm²  betragen, der kleinste Einzelwert darf 1,0 N/mm² nicht unterschreiten.
Ist-Haftzugfestigkeitsklasse mind. B 1,5 N/mm
Zu erzielende Rautiefe: 0,5 mm
Das abgetragene Material wird Eigentum des AN  und ist umweltgerecht nach den Bestimmungen  des Gesetzgebers zu entsorgen. Entsorgung gemäß den Anforderungen des -KrW-/AbfG Bln und Zuführung zur Wiederverwertung.
Die örtlich geltenden  Imissionsschutzbestimmungen sind zu beachten.
Untergrund: Betandsestrich,
in der Schichtdicke bis ca. 50 mm

Ausführungsort: wie vor
Menge: 5,000 m²

**4.2.7.360 Partielle Grundierung Bestandsestrich, Haftbrücke (Epoxidharz)**
Angeschliffenen und gereinigten Untergrund mit einer Haftbrücke (lösungsmittelfreier Epoxidharz) grundieren und im Überschuß abstreuen.

Angebotenes Fabrikat / Typ: '....................' vom Bieter einzutragen

Ausführungsort: wie vor
Menge: 5,000 m²

**4.2.7.370 Partielles Rakeln Untergrund**
Unterboden nach ausreichender Trocknung des Vorstrichs
vollflächig in einer Stärke von mind. 2,0 mm
mit objektgeeigneter, stuhlrollenfester,
zementgebundener Ausgleichsmasse
in Rakel- und Stachelwalzentechnik vollflächig
spachteln und schleifen.
Die Leistung beinhaltet dabei Spachteldicken von durchschnittlich 1 bis 3 mm.
Zementspachtelmassekunstharzvergütetet, lösemittelarm

Angebotenes Fabrikat / Typ: '....................' vom Bieter einzutragen

Untergrund: Betandsestrich

Auführungsort wie vor
Menge: 7,000 m²

**4.2.7.380 Partielle Verlegung Linoleum-Bodenbelag, antistatisch, d = 2,5 mm**
Bodenbeläge aus Linoleum nach DIN EN 548 mit werkseitiger  Oberflächenvergütung als Bahnenware, marmoriert, auf ganzflächig vorbereitetem Untergrund mit emissionsarmen und lösungsmittelfreien Klebstoff verkleben.

Eigenschaften:
Einstufung DIN EN 685 Klasse 34
antistatischAufladungsspannung im Begehversuch DIN 54345-2 u. DIN EN 1815 max. 2 kV

Trittschallverbesserungsmaß VM DIN EN ISO 140-8:  5 dB
stuhlrollengeeignet DIN EN 12529 Typ W,
Brandverhalten DIN 4102-1 Klasse B1, EN 13501-1 brandtoxikologisch unbedenklichKlasse Cfl-s1,
beständig gegen Öle, Fette und Zigarettenglut,

Art der Nutzung in Arbeitsräumen
Bewertungsgruppe Rutschgefahr R 9 gemäß BGR 181.

Dicke: 2,5 mm

Oberfläche glatt, einfarbige Flächenwirkung,
wie Bestand

Farbton dem Bestands-Bodenbelag angepaßt und vom Architekten des AG freigegeben

Angebotenes Fabrikat / Typ: '....................' vom Bieter einzutragen

Untergrund: Zementestriche, waagerecht
in der Schichtdicke von ca. 40 mm
auf  Betondecke

Auführungsort wie vor
Menge: 7,000 m²

**4.2.7.390 Partielles Verfugen Linoleum Schmelzdraht**
Die Stöße des Bodenbelages sind anzufräsen und thermisch mit Schmelzdraht multicoloriert, Farbton dem Bodenbelag angepaßt und vom Architekten des AG freigegeben, zu verschweißen.

Abrechnung nach der Fläche des Belages.

Auführungsort wie vor
Menge: 7,000 m²

**4.2.7.400 Aluminium Sockelprofil 60-8**
Aluminium Sockelprofil für nachträgliche Montage (aufgesetzt)
Liefern und montieren
Alu-Sockelprofil
Typ 60-8 (mm)

Material
Aluminiumstrangpressprofil (AlMgSi0,5) EN AW-6060 T66,
Dicke 2-3mm

Oberfläche
silberfarbig eloxiert E6EV1

Angebotenes Fabrikat / Typ '....................' vom Bieter einzutragen

Befestigung auf Kunststoff-Clipsanker, die unter Verwendung von geeigneten, verzinkten Schrauben und zugehörigen Dübeln auf der Wandfläche verankert werden.
Pro Laufmeter sind rechnerisch ca. 2,5 Clipsanker zu verwenden.
Innenecken sind durch Gehrungsschnitte zu erzeugen.

Außenecken werden mittels werkseitig vorgefertigten und gefrästen Profilstücken erzeugt.
Sockelprofilabschlüsse werden durch vorgefertigte Endstücke aus Winkelprofilen erzeugt.
Innen- und Außenecken sind durch Gehrungsschnitte zu erzeugen

Auführungsort wie vor
Menge: 7,000 m

**4.2.7.410 Aussenecke zu Aluminium Sockelprofil 60-8**
Aussenecke zu Aluminium Sockelprofil 60-8 der Vor.-Pos.
mittels werkseitig vorgefertigten und gefrästen Profilstücken herstellen als Zulage.

Ausführungsort: wie vor
Menge: 4,000 St

**4.2.7.420 Innenecke zu Aluminium Sockelprofil 60-8**
Innenecke zu Aluminium Sockelprofil 60-8 der Vor.-Pos.
sind durch Gehrungsschnitte  herstellen als Zulage.

Ausführungsort: wie vor
Menge: 8,000 St

**4.2.7.430 Enden Aluminium Sockelprofil 60-8**
Sichtbare Enden  Sockelprofile
Sockelprofilabschlüsse werden durch vorgefertigte Endstücke aus Winkelprofilen erzeugt.

Ausführungsort: wie vor
Menge: 6,000 St

##### 4.2.8 MALERARBEITEN

**4.2.8.440 Partielle Vorbereitung Untergrund Wand- u. Stützenbereich bürsten absaugen vorh.Beschichtung**
Bürsten und Absaugen der vorh. Beschichtung,
Untergrund Senkrecht glatt oder rauh,
aus abgeriebenem Kalkzement-Putz oder Gipsputz,
und mit Dispersions- od. Lackanstrichen versehen,

Arbeitshöhe der zu bearbeitenden Fläche bis 2,56 m
über der Standfläche FFB

Ausführung gemäß
Grundriss Erdgeschoss
Plan-Nr.:1000AAR_GR00_--00
Windfang-Trockenbau
Plan-Nr.:1000AAR_DT11_0100

Ausführungsort:
Ebene EG
Achsen A /9, Nord - Seite Windfang
Bauabschnitt 17. BA
Menge: 7,000 m²

**4.2.8.450 Partielle Erstbesch Decke Gipsplatte Dispersionsfarbe-GBS Dispersionsfarbe NABKL.2 G4 E**
Erstbeschichtung an Decke, innen, Untergrund Gipsplatten, vorh. Qualitätsstufe Oberfläche Q2, glatt,
als Reparaturfläche eingepaßt in den Bestand
in einer Streifenbreite von ca. 0,6m
entlang der neu errichtteten Montagewand
partiell
bestehend aus
Grundbeschichtung für Dispersionsfarbe, pigmentiert, wasserbasiert, haftvermittelnd, mit fungizidem Zusatzstoff,
Schlussbeschichtung aus Dispersionsfarbe, gefüllt, wasserbasiert, lösemittelfrei, mit fungizidem Zusatzstoff, stumpfmatt DIN EN 13300, Glanzgrad G4, deckend, Nassabriebbeständigkeit R-Klasse 2 DIN EN 13300, Kontrastverhältnis H tiefgestellt 10 Klasse 1 DIN EN 13300,

Angebotenes Fabrikat / Typ: '....................' vom Bieter einzutragen

Farbton:  RAL 9016 verkehrsweiß
  und nach Angaben des Architekten des AG
  anhand der Herstellerfarbkarte

Arbeitshöhe der zu bearbeitenden Fläche bis 2,56 m
über der Standfläche FFB

Ausführung  in Teilflächen

Ausführungsort wie vor
Menge: 7,000 m²

**4.2.8.460 Übergang zur Bestands- Wand /Decke sauber beschneiden (abkleben)**
Partielle Deckenschürze  im Übergang zur Nachbarfläche  Wand und Decke sowohl waagerecht als auch senkrecht sauber beschneiden durch Abkleben auf der Deckenfläche

Arbeitshöhe der zu bearbeitenden Fläche bis 2,56 m
über der Standfläche FFB
Ausführung  in Teillängen

Ausführungsort wie vor
Menge: 15,000 m

**4.2.8.470 Partielle Erstbesch Wand Gipspl. Dispersionsfarbe-GBS Dispersionsfarbe Dispersionsfarbe NABKL.2 G3**
Partielle Erstbeschichtung an Wand, innen,
Untergrund Gipspl.
Grundbeschichtung für Dispersionsfarbe, wasserbasiert, haftvermittelnd, mit fungizidem Zusatzstoff,
Zwischenbeschichtung aus Dispersionsfarbe, wasserbasiert, mit fungizidem Zusatzstoff,
Schlussbeschichtung aus Dispersionsfarbe, wasserbasiert, lösemittelfrei, mit fungizidem Zusatzstoff,
DIN EN 13300, Glanzgrad G3  matt, deckend, hellgetönt, Nassabriebbeständigkeit R-Klasse 2 DIN EN 13300, Kontrastverhältnis H tiefgestellt 10 Klasse 1 DIN EN 13300

Farbton:  RAL 9016 verkehrsweiß
  und nach Angaben des Architekten des AG
  anhand der Herstellerfarbkarte.

Arbeitshöhe der zu bearbeitenden Fläche bis 2,56 m
über der Standfläche FFB

Ausführungsort wie vor
Menge: 16,000 m²

**4.2.8.480 Partielle Überholungsbesch Wand Putz Dispersionsfarbe NABKL.2, G2b**
Überholungsbeschichtung an Wand, innen, Untergrund Putz, vorh. Qualitätsstufe Oberfläche Q2, Gips-Putzmörtel,
Schlussbeschichtung aus Dispersionsfarbe, wasserbasiert, gefüllt, lösemittelfrei, mit fungizidem Zusatzstoff,
G2b mittlerer Glanz DIN EN 13300, Glanzgrad G2b, deckend, Nassabriebbeständigkeit R-Klasse 2 DIN EN 13300,
Farbton:  RAL 9016 verkehrsweiß
  und nach Angaben des Architekten des AG
  anhand der Herstellerfarbkarte

Arbeitshöhe der zu bearbeitenden Fläche bis 2,56 m
über der Standfläche FFB

Ausführungsort wie vor
Menge: 4,000 m²

#### 4.3 INNENDÄMMUNG AUSSENWAND

##### 4.3.9 VORSATZSCHALEN

**4.3.9.490 Freistehende Vorsatzschale H 2,69 m, CW 75 (625 mm), Bauplatte GKB 2x 12,5 mm, MW, Fenstertyp B**
Freistehende Vorsatzschale als einseitig beplankte leichte Trennwand DIN 4103-1,
Einbaubereich 1.
Vorsatzschale für Vorwanddämmung Außenwand
Ausführung innerhalb des Bauwerks
Fenstertyp B  (B/H  980 x 1.265 mm)

Ausführung gemäß :
Ausführung gemäß Fensterliste
und  Fensterübersicht
Plan-Nr.:  1000AAR_DT00_0200
Grundriss Erdgeschoss
Plan-Nr.:  1000AAR_GR00_--00
Innendämmung
Plan-Nr.:  1000AAR_DT12_00

Wandhöhe:  2,69 m

Wanddicke: 100 mm
Wandabstand 15 mm
Hohlraumtiefe: ≥ 85 mm

Agebotenes Fabrikat / Typ: '....................' vom Bieter einzutragen

Umlaufende Anschlüsse starr,
vorhandener Befestigungsuntergrund Stahlbeton/ Mauerwerk
Ausführung mit Unterkonstruktion aus verzinkten Stahlblechprofilen DIN 18182-1,
Metallständer CW 75, Achsabstand 625 mm,
Boden und Deckenanschlüsse mit Randprofilen UW 75/40,
Befestigung mit bauaufsichtlich zugelassenen Befestigungsmitteln.
Dämmschicht aus Mineralwolle nach DIN EN 13162,
Dicke 60 mm,
Baustoffklasse A1,
nichtbrennbar nach DIN 4102 und EN 13501-1,
Bemessungswert der Wärmeleitfähigkeit 0,040 W/(m*K)
einlagig, dicht stoßen, abrutschsicher verlegen,
als Trennwand-Dämmplatte
(Hergestellt mit einem formaldehydfreien Bindemittel auf Basis vorwiegend natürlich-organischer Grundstoffe ohne Zusatz von künstlichen Farben oder Färbemitteln)

Angebotenes Fabrikat / Typ: '....................' vom Bieter einzutragen

Beplankung aus Gipsplatten DIN 18180 bzw. Typ A EN 520:  GKB,
zweilagig, Plattendicke 2x 12,5 mm,
Verarbeitung gemäß DIN 18181.
Verspachtelung der Gipsplatten gemäß Merkblatt Nr. 2 des Bundesverbandes der Gipsindustrie e.V. Qualitätsstufe Q2 Standardverspachtelung,
Verarbeitung gemäß DIN 18181. Die Ausführung erfolgt unter Verwendung von DIN EN 13963, Spachtelmaterial Uniflott  oder alternativ Fügenfüller
Ausführung gemäß Hersteller System-Datenblatt

Ausführungsorteorte:
Bauabschnitt EbeneMengenaufteilung

Achsen D /2 - 9, West - Seite
1. BA  3.OG  6 Stück x  6 m2
2. BA  2.OG  6 Stück x  6 m2
3. BA  1.OG  6 Stück x  6 m2
4. BA  EG  6 Stück x  6 m2
Achsen A /2 - 9, Ost - Seite
5. BA  3.OG  5 Stück x  6 m2
6. BA  2.OG  5 Stück x  6 m2
7. BA  1.OG  5 Stück x  6 m2
8. BA  EG  5 Stück x  6 m2
Achsen D /11 - 15, West - Seite
9. BA  3.OG  3 Stück x  6 m2
10. BA  2.OG  3 Stück x  6 m2
11. BA  1.OG  3 Stück x  6 m2
12. BA  EG  3 Stück x  6 m2
Achsen A /11 - 15, Ost - Seite
13. BA  3.OG  3 Stück x  6 m2
14. BA  2.OG  3 Stück x  6 m2
15. BA  1.OG  3 Stück x  6 m2
16. BA  EG  2 Stück x  6 m2
Menge: 402,000 m²

**4.3.9.500 Freistehende Vorsatzschale H 2,69 m, CW 75 (625 mm), Bauplatte GKB 2x 12,5 mm, MW, Fenstertyp F**
Freistehende Vorsatzschale als einseitig beplankte leichte Trennwand DIN 4103-1,
Einbaubereich 1.
Vorsatzschale für Vorwanddämmung Außenwand
Ausführung innerhalb des Bauwerks
Fenstertyp F  (B/H  1.030 x 1.240 mm)

Ausführung gemäß :
Ausführung gemäß Fensterliste
und  Fensterübersicht
Plan-Nr.:  1000AAR_DT00_0100
Grundriss Erdgeschoss
Plan-Nr.:  1000AAR_GR00_--00
Grundriss 1. Obergeschoss
Plan-Nr.:  1000AAR_GR01_--00
Grundriss 2. Obergeschoss
Plan-Nr.:  1000AAR_GR02_--00
Grundriss 3. Obergeschoss
Plan-Nr.:  1000AAR_GR03_--00
Innendämmung
Plan-Nr.:  1000AAR_DT12_00

sonst wie in Vorposition mit vollem Wortlaut beschrieben,
jedoch

Ausführungsorteorte:
Bauabschnitt  Ebene  Mengenaufteilung

Achsen A /2 - 9, Ost - Seite
5. BA  3.OG  1 Stück x 4,14 m2
6. BA  2.OG  1 Stück x 4,14 m2
7. BA  1.OG  1 Stück x 4,14 m2
8. BA  EG  1 Stück x 4,14 m2
Menge: 17,000 m²

**4.3.9.510 Freistehende Vorsatzschale H 2,69 m, CW 75 (625 mm), Bauplatte GKB 2x 12,5 mm, MW, Fenstertyp N**
Freistehende Vorsatzschale als einseitig beplankte leichte Trennwand DIN 4103-1,
Einbaubereich 1.
Vorsatzschale für Vorwanddämmung Außenwand
Ausführung innerhalb des Bauwerks
Fenstertyp N  ( B/H  980 x 1.220 mm)

Ausführung gemäß :
Ausführung gemäß Fensterliste
und  Fensterübersicht
Plan-Nr.:  1000AAR_DT00_0200
Grundriss Erdgeschoss
Plan-Nr.:  1000AAR_GR00_--00
Innendämmung
Plan-Nr.:  1000AAR_DT12_00

sonst wie in Vorposition mit vollem Wortlaut beschrieben,
jedoch

Ausführungsorteorte:
Bauabschnitt  Ebene  Mengenaufteilung

Achsen A /11 - 15, Ost - Seite
16. BA  EG  1 Stück x 4,40 m2
Menge: 5,000 m²

**4.3.9.520 Zulage für vorgenannte freistehende Vorsatzschale vor Fenster-Brüstung /Sturz Fenstertyp B**
vor Aussenwand Fenstertyp B

Fenstermaß
0,98 x 1,22 m im EG
0,98 x 1,265 im 1. - 3. OG

Innenwärmedämmung vor Fenster-Brüstung / Sturz,
sonst wie in Vorposition mit vollem Wortlaut beschrieben, jedoch:

Bekleidungshöhen:
Brüstung
von OFFB  bis ca. 1. 115 mm im EG
von OFFB  bis ca. 1. 117 mm im 1- - 3.G

Sturzhöhen:
von 2.335  bis ca. 2.690 mm im EG
von 2.382  bis ca. 2.690 mm im 1- - 3.G

Ausführungsorteorte:
Bauabschnitt EbeneMengenaufteilung

Achsen D /2 - 9, West - Seite
1. BA  3.OG  6 Stück x 2,64 m2
2. BA  2.OG  6 Stück x 2,64 m2
3. BA  1.OG  6 Stück x 2,64 m2
4. BA  EG  6 Stück x 2,64 m2
Achsen A /2 - 9, Ost - Seite
5. BA  3.OG  5 Stück x 2,64 m2
6. BA  2.OG  5 Stück x 2,64 m2
7. BA  1.OG  5 Stückx 2,64 m2
8. BA  EG  5 Stück x 2,64 m2
Achsen D /11 - 15, West - Seite
9. BA  3.OG  3 Stück x 2,64 m2
10. BA  2.OG  3 Stück x 2,64 m2
11. BA  1.OG  3 Stück x 2,64 m2
12. BA  EG  3 Stückx 2,64 m2
Achsen A /11 - 15, Ost - Seite
13. BA  3.OG  3 Stück x 2,64 m2
14. BA  2.OG  3 Stückx 2,64 m2
15. BA  1.OG  3 Stück x 2,64 m2
16. BA  EG  2 Stück x 2,64 m2
Menge: 177,000 m²

**4.3.9.530 Zulage für vorgenannte freistehende Vorsatzschale vor Fenster-Brüstung / Sturz Fenstertyp F**
vor Aussenwand Fenstertyp F

Fenstermaß
1,03 x 1,24 m

Innenwärmedämmung vor Fenster-Brüstung / Sturz,
sonst wie in Vorposition mit vollem Wortlaut beschrieben,
jedoch

Bekleidungshöhen:
Brüstung
von OFFB  bis ca. 1.033 mm
Sturz:
von 2.273  bis ca. 2.690 mm

sonst wie in Vorposition mit vollem Wortlaut beschrieben,
jedoch

Ausführungsorteorte:
Bauabschnitt  Ebene  Mengenaufteilung

Achsen A /2 - 9, Ost - Seite
5. BA  3.OG  1 Stück x 2* 1,24 m
6. BA  2.OG  1 Stück x 2* 1,24 m
7. BA  1.OG  1 Stück x 2* 1,24 m
8. BA  EG  1 Stück x 2* 1,24 m
Menge: 12,000 m²

**4.3.9.540 Zulage für vorgenannte freistehende Vorsatzschale vor Fenster-Brüstung / Sturz Fenstertyp N**
vor Aussenwand Fenstertyp N

Fenstermaß
980 x 1.220 mm

Innenwärmedämmung vor Fenster-Brüstung / Sturz,
sonst wie in Vorposition mit vollem Wortlaut beschrieben,
jedoch

Bekleidungshöhen:
von OFFB  bis ca. 1.03 mm
Sturzhöhen:
von 2.25  bis ca. 2.690 mm

Ausführungsorteorte:
Bauabschnitt  Ebene  Mengenaufteilung

Achsen A /11 - 15, Ost - Seite
16. BA  EG  1 Stück x 4,41 m2
Menge: 5,000 m²

**4.3.9.550 Leibung B 13,5 cm Vorsatzschale Vorwanddämmung Aussenwand Gipspl. 2lagig D 12,5mm Fenstertyp B**
Leibung,
Breite Leibung '  ca. 13,5'  cm,
Ausführung an Vorsatzschale Vorwanddämmung Vorsatzschale Fenstertyp B
Bekleidung aus Gipsplatten, Bauplatten, Typ A, 2-lagig, Dicke 12,5 mm, Spachtelung Qualitätsstufe 2, Einfachständerwerk,
Arbeitshöhe der zu bearbeitenden Fläche bis ca. 2,69 m über der Standfläche des hierfür erforderlichen Gerüstes.

Bekleidungshöhen:
von OFFB  bis ca. 2.690  mm
bzw.
Brüstung
von OFFB  bis ca. 1. 115 mm im EG
von OFFB  bis ca. 1. 117 mm im 1- - 3.G
Sturz:
von 2.335  bis ca. 2.690 mm im EG
von 2.382  bis ca. 2.690 mm im 1- - 3.G

in Teillängen

Ausführungsorteorte:
Bauabschnitt EbeneMengenaufteilung

Achsen D /2 - 9, West - Seite
1. BA  3.OG  6 Stück x 7,17 m
2. BA  2.OG  6 Stück x 7,17 m
3. BA  1.OG  6 Stück x 7,17 m
4. BA  EG  6 Stück x 7,17 m
Achsen A /2 - 9, Ost - Seite
5. BA  3.OG  5 Stück x 7,17 m
6. BA  2.OG  5 Stück x 7,17 m
7. BA  1.OG  5 Stück x 7,17 m
8. BA  EG  5 Stück x 7,17 m
Achsen D /11 - 15, West - Seite
9. BA  3.OG  3 Stück x 7,17 m
10. BA  2.OG  3 Stück x 7,17 m
11. BA  1.OG  3 Stück x 7,17 m
12. BA  EG  3 Stück x 7,17 m
Achsen A /11 - 15, Ost - Seite
13. BA  3.OG  3 Stück x 7,17 m
14. BA  2.OG  3 Stück x 7,17 m
15. BA  1.OG  3 Stück x 7,17 m
16. BA  EG  2 Stück x 7,17 m
Menge: 481,000 m

**4.3.9.560 Leibung B 13,5 cm Vorsatzschale Vorwanddämmung Aussenwand Gipspl. 2lagig D 12,5mm Fenstertyp F**
Leibung,
Breite Leibung '  ca. 13,5'  cm,
Ausführung an Vorsatzschale Vorwanddämmung Vorsatschale Fenstertyp F
sonst wie in Vorposition mit vollem Wortlaut beschrieben, jedoch

Bekleidungshöhen:
Brüstung
von  ca. 1.033 mm bis ca 2.273 mm
in Teillängen
sonst wie in Vorposition mit vollem Wortlaut beschrieben,
jedoch

Ausführungsorteorte:
Bauabschnitt  Ebene  Mengenaufteilung

Achsen A /2 - 9, Ost - Seite
5. BA  3.OG  1 Stück x 4,54 m
6. BA  2.OG  1 Stück x 4,54 m
7. BA  1.OG  1 Stück x 4,54 m
8. BA  EG  1 Stück x 4,54 m
Menge: 19,000 m

**4.3.9.570 Leibung B 13,5 cm Vorsatzschale Vorwanddämmung Aussenwand Gipspl. 2lagig D 12,5mm Fenstertyp N**
Leibung,
Breite Leibung '  ca. 13,5'  cm,
Ausführung an Vorsatzschale Vorwanddämmung Vorsatschale Fenstertyp N
sonst wie in Vorposition mit vollem Wortlaut beschrieben, jedoch
Bekleidungshöhen:
von  ca. 1.03 mm bis ca. 2.250 mm
in Teillängen

Ausführungsorteorte:
Bauabschnitt  Ebene  Mengenaufteilung

Achsen A /11 - 15, Ost - Seite
16. BA  EG  1 Stück x 4,40 m
Menge: 5,000 m

**4.3.9.580 Zulage für vorgenannte freistehende Vorsatzschale mit Dampfsperrfolie zwischen Gipsplatten Fenstertyp B**
Vorsatzschale entsprechend der vorgenannten Position, jedoch Dampfsperre als Glasfaserbewehrte Alu-Verbund-Folie kunststoffbeschichtet
zwischen Gipsplatten als Zulage zur vorgenannten Position
Brandklasse E nach DIN EN 13501-1
sd-Wert  mind. 1.500 m

Angebotenes Fabrikat / Typ: '....................' vom Bieter einzutragen

Bekleidungshöhe:  bis ca. 2.690 mm,
Abrechnung nach Wandansichtsfläche

Ausführungsorteorte:
Bauabschnitt EbeneMengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen A /11 - 15, Ost - Seite
13. BA  3.OG  3 Stück
14. BA  2.OG  3 Stück
15. BA  1.OG  3 Stück
16. BA  EG  2 Stück
Menge: 402,000 m²

**4.3.9.590 Zulage für vorgenannte freistehende Vorsatzschale mit Dampfsperrfolie zwischen Gipsplatten Fenstertyp F**
Vorsatzschale entsprechend der vorgenannten Position, jedoch Dampfsperre als Glasfaserbewehrte Alu-Verbund-Folie kunststoffbeschichtet
zwischen Gipsplatten als Zulage

Ausführung gemäß :
Ausführung gemäß Fensterliste
und  Fensterübersicht
Plan-Nr.:  1000AAR_DT00_0100
Grundriss Erdgeschoss
Plan-Nr.:  1000AAR_GR00_--00
Grundriss 1. Obergeschoss
Plan-Nr.:  1000AAR_GR01_--00
Grundriss 2. Obergeschoss
Plan-Nr.:  1000AAR_GR02_--00
Grundriss 3. Obergeschoss
Plan-Nr.:  1000AAR_GR03_--00
Innendämmung
Plan-Nr.:  1000AAR_DT12_00

sonst wie in Vorposition mit vollem Wortlaut beschrieben,
jedoch

Ausführungsorteorte:
Bauabschnitt  Ebene  Mengenaufteilung

Achsen A /2 - 9, Ost - Seite
5. BA  3.OG  1 Stück x 4,14 m2
6. BA  2.OG  1 Stück x 4,14 m2
7. BA  1.OG  1 Stück x 4,14 m2
8. BA  EG  1 Stück x 4,14 m2
Menge: 17,000 m²

**4.3.9.600 Zulage für vorgenannte freistehende Vorsatzschale mit Dampfsperrfolie zwischen Gipsplatten Fenstertyp F**
Vorsatzschale entsprechend der vorgenannten Position, jedoch Dampfsperre als Glasfaserbewehrte Alu-Verbund-Folie kunststoffbeschichtet
zwischen Gipsplatten als Zulage

Ausführung gemäß :
Ausführung gemäß Fensterliste
und  Fensterübersicht
Plan-Nr.:  1000AAR_DT00_0200
Grundriss Erdgeschoss
Plan-Nr.:  1000AAR_GR00_--00
Innendämmung
Plan-Nr.:  1000AAR_DT12_00

sonst wie in Vorposition mit vollem Wortlaut beschrieben,
jedoch

Ausführungsorteorte:
Bauabschnitt  Ebene  Mengenaufteilung

Achsen A /11 - 15, Ost - Seite
16. BA  EG  1 Stück x 4,40 m2
Menge: 5,000 m²

**4.3.9.610 Anschluss Dampfsperre/Luftdichtheit angrenzendes Bauteil Fenstertyp B**
Luftdichter Anschluss der Dampfsperr- und Luftdichtheitsschicht DIN 4108-7 an angrenzendes Bauteil, Arbeitsuntergrund Putz.

Ausführungsorteorte:
Bauabschnitt EbeneMengenaufteilung

Achsen D /2 - 9, West - Seite
1. BA  3.OG  6 Stück x 14,32 m
2. BA  2.OG  6 Stück x 14,32 m
3. BA  1.OG  6 Stück x 14,32 m
4. BA  EG  6 Stück x 14,32 m
Achsen A /2 - 9, Ost - Seite m
5. BA  3.OG  5 Stück x  14,32 m
6. BA  2.OG  5 Stück x  14,32 m
7. BA  1.OG  5 Stück x  14,32 m
8. BA  EG  5 Stück x 14,32 m
Achsen D /11 - 15, West - Seite
9. BA  3.OG  3 Stück x  14,32 m
10. BA  2.OG  3 Stück x 14,32 m
11. BA  1.OG  3 Stück x 14,32 m
12. BA  EG  3 Stück x 14,32 m
Achsen A /11 - 15, Ost - Seite
13. BA  3.OG  3 Stück x 14,32 m
14. BA  2.OG  3 Stück x  14,32 m
15. BA  1.OG  3 Stück x 14,32 m
16. BA  EG  2 Stück x 14,32 m
Menge: 960,000 m

**4.3.9.620 Anschluss Dampfsperre/Luftdichtheit angrenzendes Bauteil Fenstertyp F**
Luftdichter Anschluss der Dampfsperr- und Luftdichtheitsschicht DIN 4108-7 an angrenzendes Bauteil, Arbeitsuntergrund Putz.
sonst wie in Vorposition mit vollem Wortlaut beschrieben,
jedoch

Ausführungsorteorte:
Bauabschnitt  Ebene  Mengenaufteilung

Achsen A /2 - 9, Ost - Seite
5. BA  3.OG  1 Stück x 7,62 m
6. BA  2.OG  1 Stück x 7,62  m
7. BA  1.OG  1 Stück x 7,62 m
8. BA  EG  1 Stück x 7,62 m
Menge: 45,000 m

**4.3.9.630 Anschluss Dampfsperre/Luftdichtheit angrenzendes Bauteil Fenstertyp N**
Luftdichter Anschluss der Dampfsperr- und Luftdichtheitsschicht DIN 4108-7 an angrenzendes Bauteil, Arbeitsuntergrund Putz.
sonst wie in Vorposition mit vollem Wortlaut beschrieben,
jedoch

Ausführungsorteorte:
Bauabschnitt  Ebene  Mengenaufteilung

Achsen A /11 - 15, Ost - Seite
16. BA  EG  1 Stück x 7,68 m
Menge: 8,000 m

**4.3.9.640 Außenecke Kantenschutzprofil/Eckschutzsch. Alu Vorsatzschale freistehend Gipspl. 2lagig D 12,5mm Fenstertyp B**
Außenecke, mit Kantenschutzprofil/Eckschutzschiene, aus Aluminium, Untergrund rechtwinklig,
Ausführung an freistehender Vorsatzschale, Bekleidung aus Gipsplatten, Bauplatten Typ A, 2-lagig, Dicke 12,5 mm, Einfachständerwerk, Arbeitshöhe der zu bearbeitenden Fläche bis 2,69 m über der Standfläche

Ausführungsorteorte:
Bauabschnitt EbeneMengenaufteilung

Achsen D /2 - 9, West - Seite
1. BA  3.OG  6 Stück x 5,38 m
2. BA  2.OG  6 Stück x 5,38 m
3. BA  1.OG  6 Stück x 5,38 m
4. BA  EG  6 Stück x 5,38 m
Achsen A /2 - 9, Ost - Seite
5. BA  3.OG  5 Stück x 5,38 m
6. BA  2.OG  5 Stück x 5,38 m
7. BA  1.OG  5 Stück x 5,38 m
8. BA  EG  5 Stück x 5,38 m
Achsen D /11 - 15, West - Seite
9. BA  3.OG  3 Stück x 5,38 m
10. BA  2.OG  3 Stück x  5,38 m
11. BA  1.OG  3 Stück x 5,38 m
12. BA  EG  3 Stück x  5,38 m
Achsen A /11 - 15, Ost - Seite
13. BA  3.OG  3 Stück x 5,38 m
14. BA  2.OG  3 Stück x 5,38 m
15. BA  1.OG  3 Stück x 5,38 m
16. BA  EG  2 Stück x 5,38 m
Menge: 361,000 m

**4.3.9.650 Alu-Kantenschutzprofil 23/15/1,5 mm für nichtsichtbarer Deckenanschluß Fenstertyp B**
Ausbildung oberer Rand von zweilagilagig beplankten Gipsplatten-Vorsatzschalen mit Aluminium-Kantenschutzprofil für nichtsichtbaren Deckenanschluß  incl. sauberes Beispachteln der Gipsbauplatten-Lage.
Alle Kantenprofile sind vollflächig in den Fugenfüller einzubetten und bis zum Kopf zu überspachteln. Die Übergänge sind entsprechend den Anforderungen der Wandoberflächen herzustellen.
Kantenschutzprofil 23 / 15 / 1,5 mm
Profiloberfläche: unbeschichtet (blank)

Ausführungsorteorte:
Bauabschnitt EbeneMengenaufteilung

Achsen D /2 - 9, West - Seite
1. BA  3.OG  6 Stück x 2,23 m
2. BA  2.OG  6 Stück x  2,23 m
3. BA  1.OG  6 Stück x  2,23 m
4. BA  EG  6 Stück x  2,23 m
Achsen A /2 - 9, Ost - Seite
5. BA  3.OG  5 Stück x  2,23 m
6. BA  2.OG  5 Stück x  2,23 m
7. BA  1.OG  5 Stück x  2,23 m
8. BA  EG  5 Stück x  2,23 m
Achsen D /11 - 15, West - Seite
9. BA  3.OG  3 Stück x  2,23 m
10. BA  2.OG  3 Stück x  2,23 m
11. BA  1.OG  3 Stück x  2,23 m
12. BA  EG  3 Stück x  2,23 m
Achsen A /11 - 15, Ost - Seite
13. BA  3.OG  3 Stück x  2,23 m
14. BA  2.OG  3 Stück x  2,23 m
15. BA  1.OG  3 Stück x  2,23 m
16. BA  EG  2 Stück x  2,23 m
Menge: 150,000 m

**4.3.9.660 Alu-Kantenschutzprofil 23/15/1,5 mm für nichtsichtbarer Deckenanschluß Fenstertyp F**
Ausbildung oberer Rand von zweilagilagig beplankten Gipsplatten-Vorsatzschalen mit Aluminium-Kantenschutzprofil für nichtsichtbaren Deckenanschluß  sonst wie in Vorposition mit vollem Wortlaut beschrieben,
jedoch

Ausführungsorteorte:
Bauabschnitt  Ebene  Mengenaufteilung

Achsen A /2 - 9, Ost - Seite
5. BA  3.OG  1 Stück x 1,54 m
6. BA  2.OG  1 Stück x 1,54 m
7. BA  1.OG  1 Stück x 1,54 m
8. BA  EG  1 Stück x 1,54 m
Menge: 7,000 m

**4.3.9.670 Alu-Kantenschutzprofil 23/15/1,5 mm für nichtsichtbarer Deckenanschluß Fenstertyp N**
Ausbildung oberer Rand von zweilagilagig beplankten Gipsplatten-Vorsatzschalen mit Aluminium-Kantenschutzprofil für nichtsichtbaren Deckenanschluß  sonst wie in Vorposition mit vollem Wortlaut beschrieben,
jedoch

Ausführungsorteorte:
Bauabschnitt  Ebene  Mengenaufteilung

Achsen A /11 - 15, Ost - Seite
16. BA  EG  1 Stück x 1,64 m
Menge: 2,000 m

**4.3.9.680 Herstellung runde Ausschnitte Fenstertyp B, F, N**
Herstellen von runden Ausschnitten.  Ausführung einseitig an  vorbeschriebener Vorsatzschale

Höhe Ausschnitt:  bis 1.000 mm
Durchmesser:  bis 50. mm
Unterkonstruktion: Metallständer CW 75

Ausführungsorte wie vor
Menge: 0,500 m²

**4.3.9.690 Herstellung eckiger Ausschnitte Fenstertyp B,F, N**
Herstellen von runden Ausschnitten. Ausführung einseitig an  vorbeschriebener Vorsatzschale

Höhe Ausschnitt:  bis 2.500 mm
Abmessungr:  bis 70 x 70mm
Unterkonstruktion: Metallständer CW 75

Ausführungsorte wie vor
Menge: 0,500 m²

##### 4.3.10 TROCKENPUTZ

**4.3.10.700 Trockenputz Gipspl. Baupl. A D 12,5 mm Rolladenkasten Sturz Abwickl. bis 0,3 m, Fenstertyp B**
Trockenputz aus Gipsplatten auf Aufsetzrolladenkasten

Ausführung gemäß
Fenster-Wandanschlüsse
mit  Rolladen
Plan-Nr.:  1000AAR_DT02_00
Fensteranschlüsse Typ B Innendämmung
Plan-Nr.:  1000AAR_DT03_00

Trockenputz aus Gipsplatten DIN 18180 und DIN EN 520, Bauplatten Typ A, Dicke 12,5 mm,
an Vorbau-Rolladenkasten gedämmt einseitig,
ansetzen mit Klebemörtelbatzen
auf ebenem Untergrund, Kasten aus Aluminium
Spachtelung Qualitätsstufe Q2.

Arbeitshöhe der zu bearbeitenden Fläche bis 2,56 m
über der Standfläche FFB

Ausführungsorteorte:
Bauabschnitt  Ebene  Mengenaufteilung

Achsen D /2 - 9, Südwest - Seite
4. BA  EG  6 Stück x 0,98 m
Achsen A /2 - 9, Nordst - Seite
8. BA  EG  5 Stück x 0,98 m
Achsen D /11 - 15, Südwest - Seite
12. BA  EG  3 Stück x 0,98 m
Achsen D /11 - 15, Südwest - Seite
16. BA  EG  2 Stück x 0,98 m
Menge: 16,000 m

##### 4.3.11 SOCKEL

**4.3.11.710 Holzsockelleiste, Profil 60 x 16 mm für Vorsatzschale Fenstertyp B**
Holzsockelleiste,  rechteckig, Oberkante gerundet,  herstellen und mittels fachgerechter Klebung befestigen, einschl. aller Gehrungsschnitte an Innen- und Außenecken.Die Anschlussfuge zur Wand ist  plasto- elastisch zu versiegeln. .

Querschnitt:  ca. 60 x 16 mm
Holzart:  Kiefer
Oberfläche:  streichfertig vorbereitet
Untergrund:  Gippsplatten

Angebotenes Fabrikat / Typ: '....................' vom Bieter einzutragen

Hinweis: Sockelleistenmontage
erst nach erfolgter  Beschichtung in Abstimmung mit dem Gewerk Maler- und Lackierarbeiten!

Ausführungsorteorte:
Bauabschnitt EbeneMengenaufteilung

Achsen D /2 - 9, West - Seite
1. BA  3.OG  6 Stück x 2,23 m
2. BA  2.OG  6 Stück x  2,23 m
3. BA  1.OG  6 Stück x  2,23 m
4. BA  EG  6 Stück x  2,23 m
Achsen A /2 - 9, Ost - Seite
5. BA  3.OG  5 Stück x  2,23 m
6. BA  2.OG  5 Stück x  2,23 m
7. BA  1.OG  5 Stück x  2,23 m
8. BA  EG  5 Stück x  2,23 m
Achsen D /11 - 15, West - Seite
9. BA  3.OG  3 Stück x  2,23 m
10. BA  2.OG  3 Stück x  2,23 m
11. BA  1.OG  3 Stück x  2,23 m
12. BA  EG  3 Stück x  2,23 m
Achsen A /11 - 15, Ost - Seite
13. BA  3.OG  3 Stück x  2,23 m
14. BA  2.OG  3 Stück x  2,23 m
15. BA  1.OG  3 Stück x  2,23 m
16. BA  EG  2 Stück x  2,23 m
Menge: 150,000 m

**4.3.11.720 Holzsockelleiste, Profil 60 x 16 mm für Vorsatzschale Fenstertyp F**
Holzsockelleiste,  rechteckig, Oberkante gerundet,  herstellen und mittels fachgerechter Klebung befestigen, sonst wie in Vorposition mit vollem Wortlaut beschrieben,
jedoch

Ausführungsorteorte:
Bauabschnitt  Ebene  Mengenaufteilung

Achsen A /2 - 9, Ost - Seite
5. BA  3.OG  1 Stück x 1,54 m
6. BA  2.OG  1 Stück x 1,54 m
7. BA  1.OG  1 Stück x 1,54 m
8. BA  EG  1 Stück x 1,54 m
Menge: 7,000 m

**4.3.11.730 Holzsockelleiste, Profil 60 x 16 mm für Vorsatzschale Fenstertyp N**
Holzsockelleiste,  rechteckig, Oberkante gerundet,  herstellen und mittels fachgerechter Klebung befestigen, sonst wie in Vorposition mit vollem Wortlaut beschrieben,
jedoch

sonst wie in Vorposition mit vollem Wortlaut beschrieben,
jedoch

Ausführungsorteorte:
Bauabschnitt  Ebene  Mengenaufteilung

Achsen A /11 - 15, Ost - Seite
16. BA  EG  1 Stück x 1,64 m
Menge: 2,000 m

**4.3.11.740 Enden Sockelleiste für Vorsatzschale Fenstertyp B**
Sichtbare Enden  für Sockelleiste fasen.

Ausführungsorteorte:
Bauabschnitt EbeneMengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen A /11 - 15, Ost - Seite
13. BA  3.OG  3 Stück
14. BA  2.OG  3 Stück
15. BA  1.OG  3 Stück
16. BA  EG  2 Stück
Menge: 67,000 St

##### 4.3.12 MALERARBEITEN

**4.3.12.750 Erstbesch Vorsatzschale Gipspl. Dispersionsfarbe-GBS Dispersionsfarbe Dispersionsfarbe NABKL.2 G3 Fenstertyp B, F, N**
Partielle Erstbeschichtung an Wand, innen,
Untergrund Gipspl.

Arbeitshöhe der zu bearbeitenden Fläche bis 2,56 m
über der Standfläche FFB

Ausführung gemäß :
Ausführung gemäß Fensterliste
und  Fensterübersicht
Plan-Nr.:  1000AAR_DT00_0100
Grundriss Erdgeschoss
Plan-Nr.:  1000AAR_GR00_--00
Grundriss 1. Obergeschoss
Plan-Nr.:  1000AAR_GR01_--00
Grundriss 2. Obergeschoss
Plan-Nr.:  1000AAR_GR02_--00
Grundriss 3. Obergeschoss
Plan-Nr.:  1000AAR_GR03_--00
Innendämmung
Plan-Nr.:  1000AAR_DT12_00

Grundbeschichtung für Dispersionsfarbe, wasserbasiert, haftvermittelnd, mit fungizidem Zusatzstoff,
Zwischenbeschichtung aus Dispersionsfarbe, wasserbasiert, mit fungizidem Zusatzstoff,
Schlussbeschichtung aus Dispersionsfarbe, wasserbasiert, lösemittelfrei, mit fungizidem Zusatzstoff,
DIN EN 13300, Glanzgrad G3  matt, deckend, hellgetönt, Nassabriebbeständigkeit R-Klasse 2 DIN EN 13300, Kontrastverhältnis H tiefgestellt 10 Klasse 1 DIN EN 13300

Farbton:  RAL 9016 verkehrsweiß
  und nach Angaben des Architekten des AG
  anhand der Herstellerfarbkarte.

Ausführungsorteorte: Fenstertüp B
Bauabschnitt EbeneMengenaufteilung

Achsen D /2 - 9, West - Seite
1. BA  3.OG  6 Stück x  6 m2
2. BA  2.OG  6 Stück x  6 m2
3. BA  1.OG  6 Stück x  6 m2
4. BA  EG  6 Stück x  6 m2
Achsen A /2 - 9, Ost - Seite
5. BA  3.OG  5 Stück x  6 m2
6. BA  2.OG  5 Stück x  6 m2
7. BA  1.OG  5 Stück x  6 m2
8. BA  EG  5 Stück x  6 m2
Achsen D /11 - 15, West - Seite
9. BA  3.OG  3 Stück x  6 m2
10. BA  2.OG  3 Stück x  6 m2
11. BA  1.OG  3 Stück x  6 m2
12. BA  EG  3 Stück x  6 m2
Achsen A /11 - 15, Ost - Seite
13. BA  3.OG  3 Stück x  6 m2
14. BA  2.OG  3 Stück x  6 m2
15. BA  1.OG  3 Stück x  6 m2
16. BA  EG  2 Stück x  6 m2

Ausführungsorteorte:  Fenstertyp F
Bauabschnitt  Ebene  Mengenaufteilung

Achsen A /2 - 9, Ost - Seite
5. BA  3.OG  1 Stück x 4,14 m2
6. BA  2.OG  1 Stück x 4,14 m2
7. BA  1.OG  1 Stück x 4,14 m2
8. BA  EG  1 Stück x 4,14 m2

Ausführungsorteorte:  Fenstertyp N
Bauabschnitt  Ebene  Mengenaufteilung

Achsen A /11 - 15, Ost - Seite
16. BA  EG  1 Stück x 4,40 m2
Menge: 424,000 m²

**4.3.12.760 Erstbesch Leibung Gipsplatte B 13,5 cm Dispersionsfarbe-GBS Dispersionsfarbe Dispersionsfarbe Fenstertyp B, F, N**
Erstbeschichtung an Leibung, innen, Untergrund Gipsplatten, vorh. Qualitätsstufe Oberfläche Q2,
 Breite Leibung '13,5'  cm,
Grundbeschichtung für Dispersionsfarbe, pigmentiert, haftvermittelnd, mit fungizidem Zusatzstoff,
Zwischenbeschichtung aus Dispersionsfarbe, wasserbasiert, mit fungizidem Zusatzstoff,
Schlussbeschichtung aus Dispersionsfarbe, wasserbasiert, lösemittelfrei, matt DIN EN 13300, Glanzgrad G3, deckend, Nassabriebbeständigkeit R-Klasse 2 DIN EN 13300, Kontrastverhältnis H tiefgestellt 10 Klasse 1 DIN EN 13300, Arbeitshöhe der zu bearbeitenden Fläche bis 2,69 m
über der Standfläche FFB

in Teillängen

Ausführungsorteorte:
Bauabschnitt EbeneMengenaufteilung

Achsen D /2 - 9, West - Seite
1. BA  3.OG  6 Stück x 7,17 m
2. BA  2.OG  6 Stück x 7,17 m
3. BA  1.OG  6 Stück x 7,17 m
4. BA  EG  6 Stück x 7,17 m
Achsen A /2 - 9, Ost - Seite
5. BA  3.OG  5 Stück x 7,17 m
6. BA  2.OG  5 Stück x 7,17 m
7. BA  1.OG  5 Stück x 7,17 m
8. BA  EG  5 Stück x 7,17 m
Achsen D /11 - 15, West - Seite
9. BA  3.OG  3 Stück x 7,17 m
10. BA  2.OG  3 Stück x 7,17 m
11. BA  1.OG  3 Stück x 7,17 m
12. BA  EG  3 Stück x 7,17 m
Achsen A /11 - 15, Ost - Seite
13. BA  3.OG  3 Stück x 7,17 m
14. BA  2.OG  3 Stück x 7,17 m
15. BA  1.OG  3 Stück x 7,17 m
16. BA  EG  2 Stück x 7,17 m

Ausführungsorteorte: Fenstertyp N
Bauabschnitt  Ebene  Mengenaufteilung

Achsen A /2 - 9, Ost - Seite
5. BA  3.OG  1 Stück x 4,54 m
6. BA  2.OG  1 Stück x 4,54 m
7. BA  1.OG  1 Stück x 4,54 m
8. BA  EG  1 Stück x 4,54 m

Ausführungsorteorte: Fenstertyp F
Bauabschnitt  Ebene  Mengenaufteilung

Achsen A /11 - 15, Ost - Seite
16. BA  EG  1 Stück x 4,40 m
Menge: 505,000 m

#### 4.4 INNENFENSTERBÄNKE

##### 4.4.13 NEUBAU FENSTERBÄNKE INNEN

**4.4.13.770 Innenfensterbank Holzwerkstoff MDF-Platte HPL-besch B< 250mm D 25mm L 2.240 cm, Typ A**
Innenfensterbank  D 25mm B<250mm
L 2,240 mm, für Fenstertyp A
liefern und montieren.

Ausführung gemäß Fensterliste
und  Fensterübersicht
Plan-Nr.:  1000AAR_DT00_0100
Fenster-Wandanschlüsse
ohne Rolladen
Plan-Nr.:  1000AAR_DT01_00
Fenster-Wandanschlüsse
mit  Rolladen
Plan-Nr.:  1000AAR_DT02_00
Fensteranschlüsse Typ A
Plan-Nr.:  1000AAR_DT04_00

Bestehend aus 25 mm MDF-Platten,
Oberfläche: HPL-beschichtet,
seitlicher Anschluss stumpf
sichtbare Abschlusskanten:
vorn  und seitlich mit gerader Kunststoffkante
aus Acrylnitril-Butadien-Styrol beschichtet:

Angebotenes fabrikat / Typ '....................' vom Bieter einzutragen

ABS-Kante  D = 2 mm
Oberflächenstruktur
Farbe: RAL-Farbton, verkehrsweiss RAL 9016, seidenmatt
nach Angabe des Architekten des AG anhand der Herstellerfarbkarte

Fensterbank-Oberfläche
mit 2 mm dicken, besonders strapazierfähigen, kratzfesten, schlagbeständigen HPL-Hochdruck-Schichtstoffplatten belegt. Die Schichtstoffplattenauflage muß gegen alle gebräuchlichen organischen Lösungsmittel sowie gegen alle üblichen Reinigungs- und Flächendesinfektionsmittel beständig sein, im Brandfalle nur eine geringe Rauchentwicklung, aber keine toxischen Gase erzeugen.Sie darf nicht schmutzanziehend durch elektrostatische Aufladung sein.
Oberflächenstruktur
Farbe: RAL-Farbton, verkehrsweiss RAL 9016, seidenmatt
nach Angabe des Architekten des AG anhand der Herstellerfarbkarte

Leistungsbestandteil:
Unterfütterung mit
EPS - Fensterkeil ohne Neigung
Dämmelement aus expandiertem Polystyrol (EPS),
D = 40 mm auf dampfdichter Folienanschluss

Befestigung unter Fensterbank auf
auf dem Mauerwerk,
Unterseite bekleidet mit Aluminiumfolie

Fensterbankbreite  B < 25 cm,
Dicke der Fensterbank  D = 25 mm,

Arbeitshöhe von ca. 0,80 bis ca. 1,2m bezogen auf OKFF jeweiliges Geschoss

Erschwernis durch horizontale und vertikale Förderwege von der Abbruchstelle zur Bereitstellungsfläche/zum Ladeplatz,
vertikaler Förderweg '11,5'  m,
horizontaler Förderweg '70'  m,

Einzellänge:  2,240 mm,
Breite  < 250 mm

Ausführungsorteorte:
Bauabschnitt EbeneMengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen D /11 - 15, Ost - Seite
13. BA  3.OG  3 Stück
14. BA  2.OG  3 Stück
15. BA  1.OG  3 Stück
16. BA  EG  2 Stück
Menge: 67,000 St

**4.4.13.780 Innenfensterbank Holzwerkstoff MDF-Platte HPL-besch B< 250mm D 25mm L 980 mm, Typ B, N**
Innenfensterbank  MDF-Platte HPL-besch B< 250mm
D 25mm
L 980 mm für Fenstertyp B, N
Innenfensterbank, wie vor beschrieben, jedoch:
Einzellänge:  980 mm,

Ausführung gemäß Fensterliste
und  Fensterübersicht
Plan-Nr.:  1000AAR_DT00_0100
Fenster-Wandanschlüsse
ohne Rolladen
Plan-Nr.:  1000AAR_DT01_00
Fenster-Wandanschlüsse
mit  Rolladen
Plan-Nr.:  1000AAR_DT02_00
Fensteranschlüsse Typ B
Innendämmung
Plan-Nr.:  1000AAR_DT03_00

Ausführungsorteorte:
Bauabschnitt EbeneMengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen A /11 - 15, Ost - Seite
13. BA  3.OG  3 Stück
14. BA  2.OG  3 Stück
15. BA  1.OG  3 Stück
16. BA  EG  2 Stück
Achsen A /11 - 15, Ost - Seite
16. BA  EG  1 Stück
Menge: 93,000 St

**4.4.13.790 Innenfensterbank Holzwerkstoff MDF-Platte HPL-besch B< 250mm D 25mm L 970 mm, Typ C**
Innenfensterbank  MDF-Platte HPL-besch B< 250mm
D 25mm
L 970 mm,  für Fenstertyp C

Innenfensterbank, wie vor beschrieben, jedoch:
Einzellänge:  970 mm,

Ausführung gemäß Fensterliste
und  Fensterübersicht
Plan-Nr.:  1000AAR_DT00_0100
Fenster-Wandanschlüsse
ohne Rolladen
Plan-Nr.:  1000AAR_DT01_00
Fenster-Wandanschlüsse
mit  Rolladen
Plan-Nr.:  1000AAR_DT02_00
Fensteranschlüsse Typ C und D
Plan-Nr.:  1000AAR_DT05_00

Ausführungsorteorte:
Bauabschnitt  Ebene  Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

**4.4.13.800 Innenfensterbank Holzwerkstoff MDF-Platte HPL-besch B< 250mm D 25mm L 1.550 mm, Typ D**
Innenfensterbank  MDF-Platte HPL-besch B< 250mm
D 25mm
L 1.550 mm,  für Fenstertyp D

Innenfensterbank, wie vor beschrieben, jedoch::
Einzellänge:  1.550 mm,

Ausführung gemäß Fensterliste
und  Fensterübersicht
Plan-Nr.:  1000AAR_DT00_0100
Fenster-Wandanschlüsse
mit  Rolladen
Plan-Nr.:  1000AAR_DT02_00
Fensteranschlüsse Typ C und D
Plan-Nr.:  1000AAR_DT05_00

Ausführungsorteorte:
Bauabschnitt  Ebene  Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

**4.4.13.810 Innenfensterbank Holzwerkstoff MDF-Platte HPL-besch B< 250mm D 25mm L 730 mm, Typ E**
Innenfensterbank  MDF-Platte HPL-besch B< 250mm
D 25mm
L 730 mm,  für Fenstertyp E

Innenfensterbank, wie vor beschrieben, jedoch::
Einzellänge:  730 mm,

Ausführung gemäß Fensterliste
und  Fensterübersicht
Plan-Nr.:  1000AAR_DT00_0100
Fenster-Wandanschlüsse
ohne Rolladen
Plan-Nr.:  1000AAR_DT01_00

Ausführungsorteorte:
Bauabschnitt  Ebene  Mengenaufteilung

Achsen A /2 - 9, Ost - Seite
5. BA  3.OG  1 Stück
6. BA  2.OG  1 Stück
7. BA  1.OG  1 Stück
8. BA  EG  1 Stück
Menge: 4,000 St

**4.4.13.820 Innenfensterbank Holzwerkstoff MDF-Platte HPL-besch B< 250mm D 25mm L 1.030 mm, Typ F**
Innenfensterbank  MDF-Platte HPL-besch B< 250mm
D 25mm
L 1.030 mm,  für Fenstertyp F

Innenfensterbank, wie vor beschrieben, jedoch::
Einzellänge:  1.030 mm,

Ausführung gemäß Fensterliste
und  Fensterübersicht
Plan-Nr.:  1000AAR_DT00_0100
Fenster-Wandanschlüsse
ohne Rolladen
Plan-Nr.:  1000AAR_DT01_00

Ausführungsorteorte:
Bauabschnitt  Ebene  Mengenaufteilung

Achsen A /2 - 9, Ost - Seite
5. BA  3.OG  1 Stück
6. BA  2.OG  1 Stück
7. BA  1.OG  1 Stück
8. BA  EG  1 Stück
Menge: 4,000 St

**4.4.13.830 Innenfensterbank Holzwerkstoff MDF-Platte HPL-besch B< 250mm D 25mm L 890 mm, Typ G**
Innenfensterbank  MDF-Platte HPL-besch B< 250mm
D 25mm
L 890 mm,  für Fenstertyp G

Innenfensterbank, wie vor beschrieben, jedoch::
Einzellänge:  890 mm,

Ausführung gemäß Fensterliste
und  Fensterübersicht
Plan-Nr.:  1000AAR_DT00_0100
Fenster-Wandanschlüsse
ohne Rolladen
Plan-Nr.:  1000AAR_DT01_00

Ausführungsorteorte:
Bauabschnitt  Ebene  Mengenaufteilung

Achsen A /11 - 15, Ost - Seite
16. BA  EG  1 Stück
Menge: 1,000 St

**4.4.13.840 Innenfensterbank Holzwerkstoff MDF-Platte HPL-besch B< 250mm D 25mm L 4.150 mm, Typ H**
Innenfensterbank  MDF-Platte HPL-besch B< 250mm
D 25mm
L 4.150 mm,  für Fenstertyp H

Innenfensterbank, wie vor beschrieben, jedoch:
Einzellänge:  4.150 mm,

Ausführung gemäß Fensterliste
und  Fensterübersicht
Plan-Nr.:  1000AAR_DT00_0100
Fenster-Wandanschlüsse
mit  Rolladen
Plan-Nr.:  1000AAR_DT02_00

Ausführungsorteorte:
Bauabschnitt  Ebene  Mengenaufteilung

Achsen A /9, Ost - Seite
17. BA  EG  1 Stück
Achsen A /10, Süd - Seite
17. BA  EG  1 Stück
Menge: 2,000 St

**4.4.13.850 Innenfensterbank Holzwerkstoff MDF-Platte HPL-besch B< 250mm D 25mm L 1.085 mm, Typ I**
Innenfensterbank  MDF-Platte HPL-besch B< 250mm
D 25mm
L 1.085 mm,  für Fenstertyp I

Innenfensterbank, wie vor beschrieben, jedoch::
Einzellänge:  1.085 mm,

Ausführung gemäß Fensterliste
und  Fensterübersicht
Plan-Nr.:  1000AAR_DT00_0100
Fenster-Wandanschlüsse
mit  Rolladen
Plan-Nr.:  1000AAR_DT02_00

Ausführungsorteorte:
Bauabschnitt  Ebene  Mengenaufteilung

Achsen A /10, Nord - Seite
17. BA  EG  2 Stück
Menge: 2,000 St

**4.4.13.860 Innenfensterbank Holzwerkstoff MDF-Platte HPL-besch B< 250mm D 25mm L 2.125 mm, Typ J**
Abbruch Fensterbank aus Holz/Holzwerkstoff D 25mm B<250mm
L 2.125 mm,  für Fenstertyp J

Innenfensterbank, wie vor beschrieben, jedoch:
Einzellänge:  2.125 mm

Ausführung gemäß Fensterliste
und  Fensterübersicht
Plan-Nr.:  1000AAR_DT00_0100
Fenster-Wandanschlüsse
mit  Rolladen
Plan-Nr.:  1000AAR_DT02_00

Ausführungsorteorte:
Bauabschnitt  Ebene  Mengenaufteilung

Achsen A /9-10, Süd - Seite
17. BA  EG  2 Stück
Achsen A /9, Ost - Seite
17. BA  EG  1 Stück
Menge: 3,000 St

**4.4.13.870 Innenfensterbank Holzwerkstoff MDF-Platte HPL-besch B< 250mm D 25mm L 800 mm, Typ M**
Innenfensterbank  MDF-Platte HPL-besch B< 250mm
D 25mm
L 800 mm,  für Fenstertyp M

Innenfensterbank, wie vor beschrieben, jedoch:
Einzellänge:  2.125 mm,

Ausführung gemäß Fensterliste
und  Fensterübersicht
Plan-Nr.:  1000AAR_DT00_0200
Fenster-Wandanschlüsse
ohne Rolladen
Plan-Nr.:  1000AAR_DT01_00

Ausführungsorteorte:
Bauabschnitt  Ebene  Mengenaufteilung

Achsen A /11 - 15, Ost - Seite
19. BA  EG  1 Stück
Menge: 1,000 St

**4.4.13.880 Innenfensterbank Holzwerkstoff MDF-Platte HPL-besch B< 250mm D 25mm L 980 mm, Typ N**
Innenfensterbank  MDF-Platte HPL-besch B< 250mm
D 25mm
L 980 mm,  für Fenstertyp N

Innenfensterbank, wie vor beschrieben, jedoch:
Einzellänge:  2.125 mm,

Ausführung gemäß Fensterliste
und  Fensterübersicht
Plan-Nr.:  1000AAR_DT00_0200
Fenster-Wandanschlüsse
ohne Rolladen
Plan-Nr.:  1000AAR_DT01_00

Ausführungsorteorte:
Bauabschnitt  Ebene  Mengenaufteilung

Achsen A /11 - 15, Ost - Seite
16. BA  EG  1 Stück
Menge: 1,000 St

#### 4.5 EINBAUTEILE

##### 4.5.14 DRAINROSTE

**4.5.14.890 KSK Kaltselbstklebebahn L/B 1.000 x 200 mm, Fenstertür Typ A und C**
Abdichtung aus KSK Kaltselbstklebebahn 1-lagig unterhalb der nachfolgend beschriebenen  Türentwässerungs-Rinne, ca. 5,5 cm hochführen bis an das Kunsstoffprofil
der Balkontür im zuschnitt L/B 1.000 x 200 mm
Fenstertür Typ A und C  L 980 mm

Ausführung gemäß
Grundriss Erdgeschoss
Plan-Nr.:  1000AAR_GR00_--00
Grundriss 1. Obergeschoss
Plan-Nr.:  1000AAR_GR01_--00
Grundriss 2. Obergeschoss
Plan-Nr.:  1000AAR_GR02_--00
Grundriss 3. Obergeschoss
Plan-Nr.:  1000AAR_GR03_--00
Fensterliste
und  Fensterübersicht
Plan-Nr.:  1000AAR_DT00_0100
Balkonanschlusse unten
Plan-Nr.:  1000AAR_DT07_00

KSK Kaltselbstklebebahn aus Kaltbitumen mit CE-Kennzeichnung.
Mit speziellem Materialmix für erhöhte Rissfestigkeit zur Erstellung einer regelgerechten Abdichtung nach DIN 18531 Teil 5, für frei auskragende Balkone und Laubengänge sowie für erdberührte Terrassen.

Angebotenes Fabrikat / Typ '....................' vom Bieter einzutragen

Zuschnitt der KSK-Kaltselbstklebebahn:
L x B  1.000 x 2.00 mm

 Der zementäre Untergrund muss mit Primer vorbehandelt werden. Anschlüsse an Profile und aufgehende Bauteile sind mit den System-Abdichtungsbändern KSK und Ecken
herzustellen.

Nach Herstellervorgaben fachgerecht einbauen.

Ausführungsorte
Bauabschnitt  Ebene  Mengenaufteilung
Achsen D /2 - 9, West - Seite
1. BA  3.OG  6 Stück
2. BA  2.OG  6 Stück
3. BA  1.OG  6 Stück
4. BA  EG  6 Stück
Achsen A /2 - 9, Ost - Seite
5. BA  3.OG  5 Stück
6. BA  2.OG  5 Stück
7. BA  1.OG  5 Stück
8. BA  EG  5 Stück
Achsen D /11 - 15, West - Seite
9. BA  3.OG  3 Stück
10. BA  2.OG  3 Stück
11. BA  1.OG  3 Stück
12. BA  EG  3 Stück
Achsen D /11 - 15, Ost - Seite
13. BA  3.OG  3 Stück
14. BA  2.OG  3 Stück
15. BA  1.OG  3 Stück
16. BA  EG  2 Stück
Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 83,000 St

**4.5.14.900 ZE Primer**
ZE Primer für mineralische Untergründe, auch bei mattfeuchten Untergründen einsetzbar, nach der Aushärtung nicht mehr anlösbar. Vermindert die Saugfähigkeit des Untergrundes.
Nach Herstellervorgaben einbauen.

Angebotenes Fabrikat / Typ: '....................' vom Bieter einzutragen

Einsatz:
für die Vorbehandlung des Untergrundes von Klebeflächen beim Eistz von Abdichtungsbändern.
und
für die Vorbehandlung des Untergrundes beim Einsatz der Bitumen-Kaltselbstklebebahn

Verbrauch: bei normal saugenden Untergründen: ca. 100-200 ml/m²

Nach Herstellervorgaben einbauen.

Ausführungsorte wie vor
Menge: 20,000 m²

**4.5.14.910 KSK- Abdichtungsband**
KSK Abdichtungsband selbstklebend aus Kaltbitumen mit speziellem Materialmix für erhöhte Reißfestigkeit. Doppelseitig silikonisiertes Papier verhindert ungewolltes Verkleben der Bahnen untereinander.

Nach Herstellervorgaben einbauen.

Angebotenes Fabrikat / Typ: '....................' vom Bieter einzutragen

Einsatz:
Zum Abdichten der Stöße zwischen
KSK Kaltselbstklebebahn und Fenstertür

Nach Herstellervorgaben einbauen.

Ausführungsorte wie vor
Menge: 83,000 m

**4.5.14.920 Lochwinkel**
Lochwinkel, zum Abstützen des Estrichs/ an  Drainrosten .
aus sendzimierverzinktem Stahl und Kunststoffbeschichtung 150/1000 mm
Nach Herstellervorgaben einbauen.

Angebotenes Fabrikat / Typ: '....................' vom Bieter einzutragen

Ausführungsorte wie vor
Menge: 83,000 St

**4.5.14.930 Fugenband**
Fugenband, selbstklebendes, vorkomprimiertes Spezialband, zur Fixierung lose eingebauter Drainroste in der Belagsöffnung sowie zum Schutz angrenzender Abdichtungen vor mechanischen Beschädigungen, Stauchungen und Einspannungen.
Nach Herstellervorgaben einbauen.

Angebotenes Fabrikat / Typ: '....................' vom Bieter einzutragen

Ausführungsorte wie vor
Menge: 83,000 m

**4.5.14.940 Drainrost- Grundeinheit, Edelstahl incl. Kugelkopfdrehfüße vor Fenstertür Typ A und C**
Drainrost Grundeinheit auf Abdichtung
liefern und im Türelement-/Wandanschlussbereich
des Fenstertürtyp A fachgerecht auf Abdichtung der Vorposition einbauen

Ausführung gemäß
Grundriss  Erdgeschoss
Plan-Nr.:  1000AAR_GR00_--00
Grundriss  1. Obergeschoss
Plan-Nr.:  1000AAR_GR01_--00
Grundriss  2. Obergeschoss
Plan-Nr.:  1000AAR_GR02_--00
Grundriss  3. Obergeschoss
Plan-Nr.:  1000AAR_GR03_--00
Fensterliste  und  Fensterübersicht
Plan-Nr.:  1000AAR_DT00_0100
Balkonanschlusse unten
Plan-Nr.:  1000AAR_DT07_00

Drainrost Grundeinheit,
mit 2 Schieberplatten stufenlos belagsbündig höhenverstellbar und variabel einstellbar .
Flexibel ablängbar bis 400 mm.
Gitterrost mit Maschenweite 30/10 mm.
Mit Schmutzgitter zwischen Gitterrost und Rahmen zur Gewährleistung der dauerhaften Entwässerungsleistung.
Belastbarkeit: begehbar durch Personen / Radlasten bis max. 150 kg bzw. bis 300 kg bei Einbau einer zusätzlichen Schieberplatte in der Mitte des Rostes.
Incl. Standard-Kugelkopfdrehfüße .
Nach Herstellervorgaben einbauen.

Angebotenes Fabrikat / Typ '....................' vom Bieter einzutragen

Einbausituation:
vor Balkon- und Terrassentüren

Ausführung
mit zwei Doppelfußschieber 150 mm
Gitterrostauflage mit Maschenweite 30/10 mm
variabel einstellbar für schräge Rampen

Breite (mm): 150 mm
Länge (mm): 1000 mm
Rahmenhöhe (mm): 38 mm

Material: Edelstahl elektropoliert, Werkstoff Nr. 1.4301

Einbausituation:
vor Balkon- und Terrassentüren

Ausführung
mit zwei Doppelfußschieber 150 mm
Gitterrostauflage mit Maschenweite 30/10 mm
variabel einstellbar für schräge Rampen

Breite (mm): 150 mm
Länge (mm): 1000 mm
Rahmenhöhe (mm): 38 mm

Material: Edelstahl elektropoliert, Werkstoff Nr. 1.4301

Höhe:
Standard-Drehfüße: 74-100 mm

Ausführungsorte
Bauabschnitt  Ebene  Mengenaufteilung
Achsen D /2 - 9, West - Seite
1. BA  3.OG  6 Stück
2. BA  2.OG  6 Stück
3. BA  1.OG  6 Stück
4. BA  EG  6 Stück
Achsen A /2 - 9, Ost - Seite
5. BA  3.OG  5 Stück
6. BA  2.OG  5 Stück
7. BA  1.OG  5 Stück
8. BA  EG  5 Stück
Achsen D /11 - 15, West - Seite
9. BA  3.OG  3 Stück
10. BA  2.OG  3 Stück
11. BA  1.OG  3 Stück
12. BA  EG  3 Stück
Achsen D /11 - 15, Ost - Seite
13. BA  3.OG  3 Stück
14. BA  2.OG  3 Stück
15. BA  1.OG  3 Stück
16. BA  EG  2 Stück
Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 83,000 St

**4.5.14.950 Endkappen**
Endkappe, aus Edelstahl, an den Enden eines Drainrostes . Nach Herstellervorgaben einbauen.
für Roste 1000/ 150 mm

Nach Herstellervorgaben einbauen.

Ausführungsorte wie vor
Menge: 166,000 St

##### 4.5.15 TÜRSTOPPER

**4.5.15.960 Boden-Türstopper aus Edelstahl u. Kunststoff für Türfl., D 55 mm Fenstertyp A**
Boden-Türstopper, zylinderförmig, geeignet für Kunststoff-Fenstertürelemente (B< 1 m),
aus Edelstahl und mit einem darauf angeordneten Kunststoffring (Farbton schwarz), verdeckt liegende Befestigung, mit allen Befestigungsmitteln liefern und nach Vorgabe auf Balkondielung montieren
geeignet für ein Türflügelgewicht bis ca. 60 kg
Gesamt-Außen-Durchmesser ca. 45 mm
sichtbare Höhe ca. 34 mm

Untergrund: Terrasssendiele aus Holz
- Breite ca. 10 cm
- Stärke  < 2 cm

Ausführungsorte:  Bodenstopper
Bauabschnitt  Ebene  Mengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen D /11 - 15, Ost - Seite
13. BA  3.OG  3 Stück
14. BA  2.OG  3 Stück
15. BA  1.OG  3 Stück
16. BA  EG  2 Stück
Menge: 67,000 St

**4.5.15.970 Boden-Türstopper aus Edelstahl u. Kunststoff für Türfl., D 55 mm Fenstertyp C**
Boden-Türstopper, zylinderförmig, geeignet für Kunststoff-Fenstertürelemente (B< 1 m),
sonst wie in Vorposition mit vollem Wortlaut beschrieben, jedoch

Ausführungsorte:  Bodenstopper
Bauabschnitt  Ebene  Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

#### 4.6 BAUBEGLEITENDE MASSNAHMEN

##### 4.6.16 DIVERSE DEMONTAGEARBEITEN

**4.6.16.980 Zerstörungsfreie Demontage Metall-Geländer Handlauf zur Wiederverwendung unter Fenster Typ H**
Rückbau als bestandschonende Demontage von vorhandenen Metallhandlauf auf Handlaufstützen innen
mehrteilig, durchlaufend, einschl. Abwinkelungen an Ecken
incl. sämtlichen Befestigungsmaterial
vor Beginn der Abrissarbeiten
fachgerecht demontieren nach Anordnung der Bauleitung.

Demontage direkt unter der Innenfensterbank an der Mauerwerkswand.

Demontage an geeigneten Schnittstellen, welche  die spätere Rekonstruktion und Wiederverwendng sicher gewährleistet.

Die demontierten Handläufe sind geschützt zu Wiederverwendung  der Bauleitung zu übergeben.

Handlauf
Handlauf Stahlrohr  Ro 42,4  mm
Abmessung:  L  ca. 4.335 mm
Handlaufstützen  4 Stück
4 Stück  Ro 42,4  mm

Demontageort:  Fenster Typ H
Demontagehöhe:  660 - 980 mm

Nach Anweisung der Bauleitung.

Ausführung gemäß Fensterliste
und  Fensterübersicht
Plan-Nr.:  1000AAR_DT00_0100

Ausführungsorteorte:
Bauabschnitt  Ebene  Mengenaufteilung

Achsen A /9, Ost - Seite
17. BA  EG  1 Stück
Achsen A /10, Süd - Seite
17. BA  EG  1 Stück
Menge: 2,000 St

**4.6.16.990 Zerstörungsfreie Demontage Metall-Geländer Handlauf zur Wiederverwendung unter Fenster Typ J**
Rückbau als bestandschonende Demontage von vorhandenen Metallhandlauf auf Handlaufstützen innen
sonst genau wie in Vorpos. mit vollem Wortlaut beschrieben, jedoch
Handlauf
Handlauf Stahlrohr  Ro 42,4  mm
Abmessung:  L  ca. 2.305 mm
Handlaufstützen  2  Stück
2 Stück  Ro 42,4  mm

Demontagehöhe:  725 - 960 mm

Ausführung gemäß Fensterliste
und  Fensterübersicht
Plan-Nr.:  1000AAR_DT00_0100

Ausführungsorteorte:
Bauabschnitt  Ebene  Mengenaufteilung

Achsen A /9-10, Süd - Seite
17. BA  EG  2 Stück
Achsen A /9, Ost - Seite
17. BA  EG  1 Stück
Menge: 3,000 St

**4.6.16.1000 Zerstörungsfreie Demontage Holzgardinenkasten zur Wiederverwendung über Fenster Typ H**
Rückbau als bestandschonende Demontage von vorhandenen HolzgardinenKasten / Vorhangschiene
sonst genau wie in Vorpos. mit vollem Wortlaut beschrieben, jedoch
Abmessung:  L  ca. 4.335 mm

Demontageort:  Fenster Typ H
Demontagehöhe:  < 2,500 mm

Ausführung gemäß Fensterliste
und  Fensterübersicht
Plan-Nr.:  1000AAR_DT00_0100

Ausführungsorteorte:
Bauabschnitt  Ebene  Mengenaufteilung

Achsen A /9, Ost - Seite
17. BA  EG  1 Stück
Achsen A /10, Süd - Seite
17. BA  EG  1 Stück
Menge: 2,000 St

**4.6.16.1010 Zerstörungsfreie Demontage Gardinenstangen / Vorhangschienen zur Wiederverwendung L< 1m**
Rückbau als bestandschonende Demontage von vorhandenen Gardinenstangen / Vorhangschienen
sonst genau wie in Vorpos. mit vollem Wortlaut beschrieben, jedoch

Ausführung gemäß
Grundriss Erdgeschoss
Plan-Nr.:  1000AAR_GR00_--00
Grundriss 1. Obergeschoss
Plan-Nr.:  1000AAR_GR01_--00
Grundriss 2. Obergeschoss
Plan-Nr.:  1000AAR_GR02_--00
Grundriss 3. Obergeschoss
Plan-Nr.:  1000AAR_GR03_--00
Fensterliste
und  Fensterübersicht
Plan-Nr.:  1000AAR_DT00_0100
Menge: 300,000 St

**4.6.16.1020 Zerstörungsfrei Demontage Terassendielen L ca. 1,75m zur Wiederverwendung Fenstertür Typ A**
Rückbau als bestandschonende Demontage von vorhandenen Terrassendielen balkonseitig
Fenstertürtyp A
ca. 3 Stück Dielen pro Fenstertür
sonst genau wie in Vorpos. mit vollem Wortlaut beschrieben, jedoch
Terrasssendiele aus Holz
- Länge ca. 175 cm
- Breite ca. 10 cm
- Stärke  < 2 cm

Demontage an geeigneten Schnittstellen, welche  die spätere Rekonstruktion und Wiederverwendng sicher gewährleistet.

Ausführung gemäß
Grundriss Erdgeschoss
Plan-Nr.:  1000AAR_GR00_--00
Grundriss 1. Obergeschoss
Plan-Nr.:  1000AAR_GR01_--00
Grundriss 2. Obergeschoss
Plan-Nr.:  1000AAR_GR02_--00
Grundriss 3. Obergeschoss
Plan-Nr.:  1000AAR_GR03_--00
Fensterliste
und  Fensterübersicht
Plan-Nr.:  1000AAR_DT00_0100
Balkonanschlusse unten
Plan-Nr.:  1000AAR_DT07_00

Ausführungsorte:  Dielen  Fenstertyp A
Bauabschnitt  Ebene  Mengenaufteilung

Achsen D /2 - 9, West - Seite
1. BA  3.OG  18 Stück
2. BA  2.OG  18 Stück
3. BA  1.OG  18Stück
4. BA  EG  18 Stück
Achsen A /2 - 9, Ost - Seite
5. BA  3.OG  15 Stück
6. BA  2.OG  15 Stück
7. BA  1.OG  15 Stück
8. BA  EG  15 Stück
Achsen D /11 - 15, West - Seite
9. BA  3.OG  9 Stück
10. BA  2.OG  9Stück
11. BA  1.OG  9 Stück
12. BA  EG  9 Stück
Achsen D /11 - 15, Ost - Seite
13. BA  3.OG  9 Stück
14. BA  2.OG  9 Stück
15. BA  1.OG  9 Stück
16. BA  EG  6 Stück
Menge: 201,000 St

**4.6.16.1030 Zerstörungsfrei Demontage Terassendielen L < 1m zur Wiederverwendung Fenstertür Typ C**
Rückbau als bestandschonende Demontage von vorhandenen Terrassendielen balkonseitig
Fenstertürtyp  C
ca. 3 Stück Dielen pro Fenstertür
sonst genau wie in Vorpos. mit vollem Wortlaut beschrieben, jedoch
Terrasssendiele aus Holz
- Länge ca. 175 cm
- Breite ca. 10 cm
- Stärke  < 2 cm

Ausführung gemäß
Grundriss Erdgeschoss
Plan-Nr.:  1000AAR_GR00_--00
Grundriss 1. Obergeschoss
Plan-Nr.:  1000AAR_GR01_--00
Grundriss 2. Obergeschoss
Plan-Nr.:  1000AAR_GR02_--00
Grundriss 3. Obergeschoss
Plan-Nr.:  1000AAR_GR03_--00
Fensterliste
und  Fensterübersicht
Plan-Nr.:  1000AAR_DT00_0100
Balkonanschlusse unten
Plan-Nr.:  1000AAR_DT07_00

Ausführungsorte  Dielen  Fenstertyp C
Bauabschnitt  Ebene  Mengenaufteilung

Achsen D /2 - 9, West - Seite
1. BA  3.OG  3 Stück
2. BA  2.OG  3 Stück
3. BA  1.OG  3  Stück
4. BA  EG  3 Stück
Achsen A /2 - 9, Ost - Seite
5. BA  3.OG  3 Stück
6. BA  2.OG  3 Stück
7. BA  1.OG  3 Stück
8. BA  EG  3 Stück
Achsen D /11 - 15, West - Seite
9. BA  3.OG  3 Stück
10. BA  2.OG  3 Stück
11. BA  1.OG  3 Stück
12. BA  EG  3 Stück
Achsen A /11 - 15, Ost - Seite
13. BA  3.OG  3 Stück
14. BA  2.OG  3 Stück
15. BA  1.OG  3 Stück
16. BA  EG  3 Stück
Menge: 48,000 St

**4.6.16.1040 Zerstörungsfrei Demontage Schwellenrampe L<1m zur Wiederverwendung Fenstertür Typ A +C**
Rückbau als bestandschonende Demontage von vorhandener Schwellenrampe raumseitig vor Fenstertür
Fenstertürtyp A
sonst genau wie in Vorpos. mit vollem Wortlaut beschrieben, jedoch
Schwellenrampe
- Länge  < 100  cm (98  oder 80 cm)
- Tiefe  ca. 14 cm
- Hohe  ca.  3 cm

Demontage an geeigneten Schnittstellen, welche  die spätere Rekonstruktion und Wiederverwendng sicher gewährleistet.

Ausführung gemäß
Grundriss Erdgeschoss
Plan-Nr.:  1000AAR_GR00_--00
Grundriss 1. Obergeschoss
Plan-Nr.:  1000AAR_GR01_--00
Grundriss 2. Obergeschoss
Plan-Nr.:  1000AAR_GR02_--00
Grundriss 3. Obergeschoss
Plan-Nr.:  1000AAR_GR03_--00
Fensterliste
und  Fensterübersicht
Plan-Nr.:  1000AAR_DT00_0100
Balkonanschlusse unten
Plan-Nr.:  1000AAR_DT07_00

Ausführungsorte:  Scwellenrampe  Fenstertyp A
Bauabschnitt  Ebene  Mengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen D /11 - 15, Ost - Seite
13. BA  3.OG  3 Stück
14. BA  2.OG  3 Stück
15. BA  1.OG  3 Stück
16. BA  EG  2 Stück

Ausführungsorte:  Scwellenrampe  Fenstertyp C
Bauabschnitt  Ebene  Mengenaufteilung
Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 83,000 St

##### 4.6.17 DIVERSE REMONTAGEARBEITEN

**4.6.17.1050 Remontage Metall-Geländer Handlauf aus Zwischenlagerung unter Fenster Typ H**
Remontage von vorhandenen Metallhandlauf auf Handlaufstützen innen
mehrteilig, durchlaufend, einschl. Abwinkelungen an Ecken
incl. sämtlichen Befestigungsmaterial
nach Beendigung der Fenstermontage
fachgerecht montieren nach Anordnung der Bauleitung.

Montage direkt unter der Innenfensterbank an der Mauerwerkswand.

Handlauf
Handlauf Stahlrohr  Ro 42,4  mm
Abmessung:  L  ca. 4.335 mm
Handlaufstützen  4 Stück
4 Stück  Ro 42,4  mm

Montageort:  Fenster Typ H
Montagehöhe:  660 - 980 mm

Nach Anweisung der Bauleitung.

Ausführung gemäß Fensterliste
und  Fensterübersicht
Plan-Nr.:  1000AAR_DT00_0100

Ausführungsorteorte:
Bauabschnitt  Ebene  Mengenaufteilung

Achsen A /9, Ost - Seite
17. BA  EG  1 Stück
Achsen A /10, Süd - Seite
17. BA  EG  1 Stück
Menge: 2,000 St

**4.6.17.1060 Remontage Metall-Geländer Handlauf aus Zwischenlagerung unter Fenster Typ J**
Remontage von vorhandenen Metallhandlauf auf Handlaufstützen innen
sonst genau wie in Vorpos. mit vollem Wortlaut beschrieben, jedoch
Handlauf
Handlauf Stahlrohr  Ro 42,4  mm
Abmessung:  L  ca. 2.305 mm
Handlaufstützen  2  Stück
2 Stück  Ro 42,4  mm

Montagehöhe:  725 - 960 mm

Ausführung gemäß Fensterliste
und  Fensterübersicht
Plan-Nr.:  1000AAR_DT00_0100

Ausführungsorteorte:
Bauabschnitt  Ebene  Mengenaufteilung

Achsen A /9-10, Süd - Seite
17. BA  EG  2 Stück
Achsen A /9, Ost - Seite
17. BA  EG  1 Stück
Menge: 3,000 St

**4.6.17.1070 Remontage Holzgardinenkasten aus Zwischenlagerung über Fenster Typ H**
Remontage von vorhandenen HolzgardinenKasten / Vorhangschiene
sonst genau wie in Vorpos. mit vollem Wortlaut beschrieben, jedoch
Abmessung:  L  ca. 4.335 mm

Montageort:  Fenster Typ H
Montagehöhe:  < 2,500 mm

Ausführung gemäß Fensterliste
und  Fensterübersicht
Plan-Nr.:  1000AAR_DT00_0100

Ausführungsorteorte:
Bauabschnitt  Ebene  Mengenaufteilung

Achsen A /9, Ost - Seite
17. BA  EG  1 Stück
Achsen A /10, Süd - Seite
17. BA  EG  1 Stück
Menge: 2,000 St

**4.6.17.1080 Remontage Gardinenstangen / Vorhangschienen aus Zwischenlagerung L< 1m**
Remontage von vorhandenen Gardinenstangen / Vorhangschienen
sonst genau wie in Vorpos. mit vollem Wortlaut beschrieben, jedoch

Ausführung gemäß
Grundriss Erdgeschoss
Plan-Nr.:  1000AAR_GR00_--00
Grundriss 1. Obergeschoss
Plan-Nr.:  1000AAR_GR01_--00
Grundriss 2. Obergeschoss
Plan-Nr.:  1000AAR_GR02_--00
Grundriss 3. Obergeschoss
Plan-Nr.:  1000AAR_GR03_--00
Fensterliste
und  Fensterübersicht
Plan-Nr.:  1000AAR_DT00_0100
Menge: 300,000 St

**4.6.17.1090 Remontage Terassendielen L ca. 1,75m aus Zwischenlagerung Fenstertür Typ A**
Remontage von vorhandenen Terrassendielen balkonseitig
Fenstertürtyp A
ca. 3 Stück Dielen pro Fenstertür
sonst genau wie in Vorpos. mit vollem Wortlaut beschrieben, jedoch
Terrasssendiele aus Holz
- Länge ca. 175 cm
- Breite ca. 10 cm
- Stärke  < 2 cm.

Ausführung gemäß
Grundriss Erdgeschoss
Plan-Nr.:  1000AAR_GR00_--00
Grundriss 1. Obergeschoss
Plan-Nr.:  1000AAR_GR01_--00
Grundriss 2. Obergeschoss
Plan-Nr.:  1000AAR_GR02_--00
Grundriss 3. Obergeschoss
Plan-Nr.:  1000AAR_GR03_--00
Fensterliste
und  Fensterübersicht
Plan-Nr.:  1000AAR_DT00_0100
Balkonanschlusse unten
Plan-Nr.:  1000AAR_DT07_00

Ausführungsorte:  Dielen  Fenstertyp A
Bauabschnitt  Ebene  Mengenaufteilung

Achsen D /2 - 9, West - Seite
1. BA  3.OG  18 Stück
2. BA  2.OG  18 Stück
3. BA  1.OG  18Stück
4. BA  EG  18 Stück
Achsen A /2 - 9, Ost - Seite
5. BA  3.OG  15 Stück
6. BA  2.OG  15 Stück
7. BA  1.OG  15 Stück
8. BA  EG  15 Stück
Achsen D /11 - 15, West - Seite
9. BA  3.OG  9 Stück
10. BA  2.OG  9Stück
11. BA  1.OG  9 Stück
12. BA  EG  9 Stück
Achsen D /11 - 15, Ost - Seite
13. BA  3.OG  9 Stück
14. BA  2.OG  9 Stück
15. BA  1.OG  9 Stück
16. BA  EG  6 Stück
Menge: 201,000 St

**4.6.17.1100 Remontage Terassendielen L <1 m aus Zwischenlagerung Fenstertür Typ C**
Remontage von vorhandenen Terrassendielen balkonseitig
Fenstertürtyp  C
ca. 3 Stück Dielen pro Fenstertür
sonst genau wie in Vorpos. mit vollem Wortlaut beschrieben, jedoch
Terrasssendiele
- Länge ca. 175 cm
- Breite ca. 10 cm
- Stärke  < 2 cm

Ausführung gemäß
Grundriss Erdgeschoss
Plan-Nr.:  1000AAR_GR00_--00
Grundriss 1. Obergeschoss
Plan-Nr.:  1000AAR_GR01_--00
Grundriss 2. Obergeschoss
Plan-Nr.:  1000AAR_GR02_--00
Grundriss 3. Obergeschoss
Plan-Nr.:  1000AAR_GR03_--00
Fensterliste
und  Fensterübersicht
Plan-Nr.:  1000AAR_DT00_0100
Balkonanschlusse unten
Plan-Nr.:  1000AAR_DT07_00

Ausführungsorte  Dielen  Fenstertyp C
Bauabschnitt  Ebene  Mengenaufteilung

Achsen D /2 - 9, West - Seite
1. BA  3.OG  3 Stück
2. BA  2.OG  3 Stück
3. BA  1.OG  3  Stück
4. BA  EG  3 Stück
Achsen A /2 - 9, Ost - Seite
5. BA  3.OG  3 Stück
6. BA  2.OG  3 Stück
7. BA  1.OG  3 Stück
8. BA  EG  3 Stück
Achsen D /11 - 15, West - Seite
9. BA  3.OG  3 Stück
10. BA  2.OG  3 Stück
11. BA  1.OG  3 Stück
12. BA  EG  3 Stück
Achsen A /11 - 15, Ost - Seite
13. BA  3.OG  3 Stück
14. BA  2.OG  3 Stück
15. BA  1.OG  3 Stück
16. BA  EG  3 Stück
Menge: 48,000 St

**4.6.17.1110 Remontage Schwellenrampe L<1m aus Zwischenlagerung Fenstertür Typ A +C**
Remontage von vorhandener Schwellenrampe raumseitig vor Fenstertür
Fenstertürtyp A
sonst genau wie in Vorpos. mit vollem Wortlaut beschrieben, jedoch
Schwellenrampe
- Länge  < 100  cm (98  oder 80 cm)
- Tiefe  ca. 14 cm
- Hohe  ca.  3 cm

Ausführung gemäß
Grundriss Erdgeschoss
Plan-Nr.:  1000AAR_GR00_--00
Grundriss 1. Obergeschoss
Plan-Nr.:  1000AAR_GR01_--00
Grundriss 2. Obergeschoss
Plan-Nr.:  1000AAR_GR02_--00
Grundriss 3. Obergeschoss
Plan-Nr.:  1000AAR_GR03_--00
Fensterliste
und  Fensterübersicht
Plan-Nr.:  1000AAR_DT00_0100
Balkonanschlusse unten
Plan-Nr.:  1000AAR_DT07_00

Ausführungsorte:  Scwellenrampe  Fenstertyp A
Bauabschnitt  Ebene  Mengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen D /11 - 15, Ost - Seite
13. BA  3.OG  3 Stück
14. BA  2.OG  3 Stück
15. BA  1.OG  3 Stück
16. BA  EG  2 Stück

Ausführungsorte:  Scwellenrampe  Fenstertyp C
Bauabschnitt  Ebene  Mengenaufteilung
Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 83,000 St

##### 4.6.18 DIVERSE REPARATUREN FENSTERTAUSCH

**4.6.18.1120 Laibungsputz**
Laibungen nach Fenster-/Türaus- bzw. Einbau
beiputzen und dem angrenzenden Putz
angleichen. Eventuell loser Putz ist nach
Fensterausbau abzuschlagen.

Leibungsbreite bis ca. 25cm

Ausführungsorte:
vom 1.- 19. Bauabschnitt  im UG, EG, 1. - 3.OG
Menge: 50,000 m

**4.6.18.1130 Zulage zur Pos. vor für je 5cm zusätzliche Laibungsbreite**
Zulage zur Pos. vor für je 5cm zusätzliche Laibungsbreite

Ausführungsorte:
vom 1.- 19. Bauabschnitt  im UG, EG, 1. - 3.OG
Menge: 20,000 m

**4.6.18.1140 Leibung Beiputzen und malermäßig streichen**
Leibung 4-seitig Beiputzen und malermäßig streichen

Ausführungsorte:
vom 1.- 19. Bauabschnitt  im UG, EG, 1. - 3.OG
Menge: 80,000 m

**4.6.18.1150 Malerarbeiten an Leibungen**
Malerarbeiten an Leibungen aus Gipsplatten herstellen wie folgt:

- vorhandene Tapete an Leibungen ablösen
- Leibungsbereich mit Raufaser bekleben
- deckenden Anstrich mit Dispersionsfarbe, weiß
- Anschluss an vorhandene Tapeten durch dauerelastische Verfugung(streichfähig)

Ausführungsorte:
vom 1.- 19. Bauabschnitt  im UG, EG, 1. - 3.OG
Menge: 200,000 m

**4.6.18.1160 Verschließen von Gerüstankerpunkten Außenfassade**
Verschließen der Ankerpunkte des Baugerüsts in der Außenfassade entsprechend des vorhandenen WDVS Aufbaus.
- Dämmung einpassen und einsetzen
- Amierungsgewebe über Loch einputzen
- ebenmäßiges verputzen und malermäßiges streichen

Ausführungsorte:
vom 1.- 19. Bauabschnitt  im UG, EG, 1. - 3.OG
Menge: 40,000 St

**4.6.18.1170 Malerarbeiten an Trockenbauoberflächen**
Malerarbeiten der Trockenbauoberflächen im Bereich Sturz-/Rollladenkastenverkleidung

Ausführungsorte:
vom 1.- 19. Bauabschnitt  im UG, EG, 1. - 3.OG
Menge: 10,000 m²

**4.6.18.1180 Rückbau WDVS System bis 1m2**
Rückbau WDVS System im Bereich Rollladenkasten Balkontür EG, Einzelflächen bis ca. 1m2 Fläche

Ausführungsorte:
vom 1.- 19. Bauabschnitt  im UG, EG, 1. - 3.OG
Menge: 10,000 m²

**4.6.18.1190 Zulage zu Pos. vor für je 0,5m2 Mehrmenge**
Menge: 3,000 m²

**4.6.18.1200 Montage Dämmung bis 1m2**
Lieferung und Montage von Dämmung entsprechend des vorhandenen WDVS, an ungedämmten und demontierten Flächen im Bereich Rollladenkasten Balkontür,  bis 1m2 Einzelflächen

Ausführungsorte:
vom 1.- 19. Bauabschnitt  im UG, EG, 1. - 3.OG
Menge: 14,000 m²

**4.6.18.1210 Zulage zu Pos. vor für je 0,5m2 Mehrmenge**
Zulage zu Pos. vor für je 0,5m2 Mehrmenge

Ausführungsorte:
vom 1.- 19. Bauabschnitt  im UG, EG, 1. - 3.OG
Menge: 3,000 m²

**4.6.18.1220 Anarbeitung Oberfläche Außenputz**
Fachgerechte Anarbeitung Fassadenoberfläche Außenputz an Stellen, an denen das WDVS im Zuge der Abbrucharbeiten entfernt und nach Abschluss der Einbaumaßnahmen wieder montiert wurde.

Einzelflächen bis ca 1m2

Ausführungsorte:
vom 1.- 19. Bauabschnitt  im UG, EG, 1. - 3.OG
Menge: 13,000 m²

##### 4.6.19 SONSTIGES

**4.6.19.1230 Anpassungsarbeiten Boden**
Anpassungsarbeiten (innen und außen) vom Fußbodenaufbau und Belag im türangrenzenden Bereich, Einzelflächen <1m2

Fläche:  ca. 20cm von Türschwelle (Außen und Innen)
  vollflächig im Schwenkbereich Türblatt
Menge: 20,000 m²

**4.6.19.1240 Anpassungsarbeiten Fußleiste**
Anpassungsarbeiten der Fußleiste im Schwellenbereich der Tür und Türlaibung
Menge: 30,000 m

**4.6.19.1250 Ausbau Bodenbelag bis 1m2**
Ausbau und Entsorgung kleinerer Bodenbelagsflächen der Innenräume, div. Materialien

Fläche: bis 1m2
Menge: 20,000 m²

**4.6.19.1260 Einbau Bodenbelag bis 1m2**
Lieferung und Einbau kleinerer Bodenbelagsflächen der Innenräume, in Material und Farbgebung entsprechend des Bestands

Fläche: bis zu1m2
Menge: 20,000 m²

#### 4.7 STUNDENLOHN

##### 4.7.20 STUNDENLOHN

**4.7.20.1270 Stundenlohnarbeiten Facharbeiter/-in**
Stundenlohnarbeiten, die Arbeitskräfte auf Anordnung des AG ausführen. Der Verrechnungssatz für die jeweilige Arbeitskraft umfasst sämtliche Aufwendungen wie Lohn- und Gehaltskosten, Lohn- und Gehaltsnebenkosten, Zuschläge, lohngebundene und lohnabhängige Kosten, sonstige Sozialkosten, Gemeinkosten, Wagnis und Gewinn u.ä..
Facharbeiter/-in -
Menge: 50,000 h

**4.7.20.1280 Stundenlohnarbeiten Hilfsarbeiter/-in**
Stundenlohnarbeiten, die Arbeitskräfte auf Anordnung des AG ausführen. Der Verrechnungssatz für die jeweilige Arbeitskraft umfasst sämtliche Aufwendungen wie Lohn- und Gehaltskosten, Lohn- und Gehaltsnebenkosten, Zuschläge, lohngebundene und lohnabhängige Kosten, sonstige Sozialkosten, Gemeinkosten, Wagnis und Gewinn u.ä..
Hilfsarbeiter/-in
Menge: 50,000 h
